# HAH Sporthalle Zur Ahrensdorfer Heide
Angebotsaufforderung (GAEB DA XML 3.2, DA83)
Projekt: P211206
Währung: EUR
Vergabeart: Offenes Verfahren
Auftraggeber: Stadt Ludwigsfelde, Rathausstraße 3, 14974 Ludwigsfelde; DV-Nummer: 09; Vergabenummer: 09
Erstellt mit: BECHMANN AVA 2022.120/ GXML Toolbox V3.3 R20210630, BECHMANN AVA 2022.120, 27.07.2026

## 09 Trockenbauarbeiten
Datum: 27.07.2026

### LOS 09 Trockenbauarbeiten

*Hinweis: VORBEMERKUNGEN*
Allgemeine Beschreibung des Bauvorhabens:

Adresse:
Zur Ahrensdorfer Heide 11
14974 Ludwigsfelde

Bauherr:
Stadt Ludwigsfelde
Rathausstraße 3
14974 Ludwigsfelde

Die Stadt Ludwigsfelde, vertreten durch der MH Projektentwicklungsgesellschaft mbH, plant den Neubau einer Sporthalle mit Freianlagenflächen an Standort zur Ahrensdorfer Heide in 14974 Ludwigsfelde.
Das Grundstück wird im Norden und Nordwesten von der Straße Zur Ahrensdorfer Heide begrenzt. Das gegenüberliegende Grundstück ist noch unbebaut. Es handelt sich um eine Wohnbaufläche gem. B-Plan.
Im Osten schließen ein Grünstreifen und ein kleinteiliges Einfamilienhauswohngebiet um den Notteweg und die Weserstraße an.
Die südlichste Ecke des Grundstücks ist durch Wald geprägt, der in sich in dieser Richtung auch weiterführend anschließt. Südwestlich des Grundstücks schließen mit der Augustastraße Doppelhaushälften und Reihenhäuser an.
Das Grundstück selbst ist unbebaut und überwiegend von Wiese bewachsen.
Die geplante Grundstückszufahrt erfolgt von der Straße Zur Ahrensdorfer Heide.

Die neue Sporthalle wird straßenbegleitend neben der neuen Schule an der Straße Zur Ahrensdorfer Heide platziert. Dem zentralen Eingangsbereich wird ein Vorplatz vorgelagert.

Die zweigeschossige Sporthalle besteht aus einer Drei-Feld-Sporthalle, Nebenfunktionsflächen und einer Zuschauertribüne mit 114 Zuschauerplätze davon sind 2 Barrierefrei.Sportler und Besucher gelangen über einen gemeinsamen Haupteingang in das Foyer. Sie werden über das
Treppenhaus 1 in das Obergeschoss geleitet. Dort befinden sich die Umkleide- und Waschräume. Die barrierefreie Erschließung erfolgt über den Aufzug.  Im Brandfall können weitere Ausgänge sowie das
Treppenhaus 2 genutzt werden. Das Gebäude ist nicht unterkellert.

Die tragenden Bauteile werden als Stahlbetonkonstruktion erstellt.
Das Sporthallendach besteht aus Holzbindern mit einer wärmegedämmten Stahltrapezblech Dachhaut.
Die Gründung ist eine Stahlbetonbodenplatte mit Frostschürzen aus Betonstreifenfundamenten.

Die Fassadenbekleidung besteht aus einem WDVS mit keramischem Fliesenbelag im Erdgeschoss und Putz im Obergeschoss. Die Fenster bestehen aus Kunststofffenster mit Aluabdeckung außen,
Alu-Pfosten-Riegel-Fassaden und Bauprofilglasflächen.
Die Dachabdichtung wird bituminös hergestellt und das Dach erhält ein Mindestgefälle von 2%.

Gebäudekenndaten
Anzahl der Vollgeschosse  2
Bruttorauminhalt  18.279,20 m3
Bruttogrundfläche  2054,80 m2
Dachform  Flachdach
Höhe Attika über Gelände:  10 m
Maximale Gebäudeabmessung:  50,40 m x 40,77 m

BESONDERE HINWEISE

GELTUNGSBEREICH UND AUSFÜHRUNGSGRUNDLAGE

Für die Ausführung der Arbeiten gelten die
-DIN 18299  - Allgemeinen Regelungen für Bauarbeiten jeder Art
-DIN 18 334  - Zimmer- und Holzbauarbeiten
-DIN EN 350  - Dauerhaftigkeit von Holz und Holzprodukten
-DIN 18 360  - Metallbauarbeiten
- alle einschläglichen DIN-Vorschriften neuester Fassung,
- die Gütebestimmungen für die zur Verwendung gelangenden Materialien,
- die anerkannten Regeln der Technik,
- die Bestimmungen und Forderungen des Gewerbeaufsichtsamtes und der
  Bauaufsichtsbehörde als vereinbarte Vertragsbestandteile.

VORLEISTUNGEN UND BAUFREIHEIT

Das Abstecken der Hauptachsen sowie das Schaffen der notwendigen Höhenbezugspunkte ist Sache des Auftraggebers.

Der Auftragnehmer ist zur Geltendmachung von Bedenken verpflichtet.

Der Auftragnehmer hat dem Auftraggeber auf die für das angebotene Fabrikat erforderlichen bauseitigen Leistungen rechtzeitig hinzuweisen. Falls erforderlich sind Detailzeichnungen zu übergeben.

Werden zur Anfertigung von Konstruktionsunterlagen mehr Bauangaben benötigt als in den Ausschreibungsunterlagen enthalten oder aus diesen
ersichtlich sind, so hat sie der Auftragnehmer rechtzeitig vom Auftraggeber zu fordern.

Gerüste werden ggf. betriebssicher übergeben. Für die Erhaltung und sichere Benutzung sowie die bestimmungsgemäße Verwendung ist der Auftragnehmer verantwortlich.

Vor Ausführung der Arbeiten hat der AN die genannten Höhen und die Maßgenauigkeit des  Rohbaus eigenverantwortlich durch Nivellement festzustellen. Bei Überschreitung der Toleranzgrenzen ist der Auftraggeber zu verständigen.

BAUSTELLENEINRICHTUNG
Der Auftragnehmer ist für die Bereitsstellung aller zur Ausführung der Leistungen notwendigen Baustelleneinrichtungen selbst verantwortlich.
Für den Verschluß von Lager und Arbeitsplätzen sowie evtl. bereitgestellter Räume hat der Auftragnehmer selbst zu sorgen. Die Beleuchtung der Arbeitsplätze ist Bestandteil der Baustelleneinrichtung.
Notwendige Rüstungen bzw. Arbeitsbühnen sind in die Einheitspreise einzurechnen. Das Fassadengerüst wird bauseitig gestellt (werden Gerüste bauseits bereitgestellt, so können sie unter der Voraussetzung der Verkehrssicherheit vom Auftragnehmer auf eigene Gefahr benutzt werden).
Müssen vorhandene Schutzvorrichtungen zur Ausführung der Arbeiten entfernt werden, so sind diese nach Beendigung der Arbeiten vorschriftsgemäß wiederherzustellen.
Die gegenwärtig gültigen Arbeitsschutzvorschriften sind unbedingt einzuhalten.

Das Lagern von Druckgasflaschen in Treppenhäusern, Durchgängen und
Durchfahrten ist untersagt. Ein Feuerlöscher, tragbar, der Klasse C nach DIN EN 2 - oder vergleichbar einsetzbar - muß bei Arbeiten mit brennbaren Gasen vorhanden sein.

Die Standorte für folgende Baumaschinen und Geräte sind mit der Bauleitung des Auftraggebers oder in deren Ermangelung mit diesem selbst abzustimmen:
- Krane und Krananlagen
- Fördereinrichtungen und Aufzüge
Bei Turmdrehkranen ist dazu die maximale Höhe, Ausladung und Abstützlast anzugeben. Das gilt auch, wenn ein noch nicht bestätigter Baustelleneinrichtungsplan vorliegt.

Gefahrbereiche bei Montagearbeiten sind abzusperren und zu kennzeichnen. Entstehen dadurch Behinderungen für andere Unternehmer oder Dritte, sind der Zeitraum der Absperrung sowie alternative Maßnahmen mit der Bauleitung abzustimmen.

KOSTENABGRENZUNG
Bauseitig wird ein ELT-Anschluß vorgesehen und bereitgestellt. Die elektrische Steuereinrichtung einschließlich der Kleinspannungsinstallation ist vom Auftragnehmer zu erbringen und einzukalkulieren.

Soweit in der Ausschreibung und dem Leistungsverzeichnis nichts anderes vorgesehen ist,
gilt in Ergänzung der DIN-Vorschriften:
- Das Rohbau-Aufmaß zur Anfertigung der Auftragnehmer-Konstruktionszeichnungen bzw. Detailzeichnungen ist vom Auftragnehmer durchzuführen und mit den Einheitspreisen
  abgegolten.
- Werden ausdrücklich Verbindungsmittel aus Formblechen in den Ausschreibungsunterlagen ausgeschlossen, ist das im Preisangebot zu berücksichtigen
- Mit den Preisen sind die aus den übergebenen Unterlagen erkennbaren oder gewerksüblichen  Bohrungen, Fräsungen, Abfasungen, Zapfenverbindungen, Versatzausbildungen,  Auflagerausbildungen, Maßnahmen gegen Aufspaltung, Transport- und Montagestäße und
-verbindungen sowie alle Montagehilfsmittel und -geräte abgegolten, soweit sie keine  Besonderen Leistungen gemäß DIN 18299 und DIN 18334 darstellen.
- Das Nachimprägnieren von Schnittstellen sowie das Liefern und Anbringen einer  Kennzeichnung nach DIN 68 800-3 sind im Preis enthalten.

ABFALLBESEITIGUNG

Eigenes Restmaterial, Verschnitt, Bruch, Verpackungsmaterial und dergleichen ist vom Auftragnehmer kostenlos zu beseitigen.

Werden Container bauseits bereitgestellt, erfolgt eine Umlage der Kosten, deren Höhe zuvor mit dem  Auftragnehmer vereinbart wird. Ein Nachweis der effektiven Kosten bleibt den Partnern vorbehalten.

Bei Schleifarbeiten im Trockenverfahren sind Absauggeräte zu verwenden.

Der Nachweis über die ordnungsgemäße Entsorgung kann verlangt werden.

ALLGEMEINE ANGABEN ZUR BAUAUSFÜHRUNG

ALLGEMEINES

Für die Ausführung erforderliche Maße sind zuvor am Bau zu nehmen. Sofern nicht aus Detailzeichnungen ersichtlich, sind Maße für Vorleistungen für andere Gewerke (z. B. Firstausbildung, Auskragungen von Sparren, Aufschieblinge, Wechsel) mit der Bauleitung oder dem nachfolgenden Unternehmer abzusprechen.

Die abgebundenen Dachteile sowie der fertige Dachstuhl sind grundsätzlich vom Statiker abzunehmen. Hierüber ist ein Abnahme-Protokoll zu erstellen und in dreifacher Ausfertigung dem Auftraggeber auszuhändigen.

Abweichend von Nr. 3.1.10 der DIN 18 334 sind tragende Konstruktionen aus Bauschnittholz mindestens nach der Sortierklasse S 10 bzw. MS 10 gemäß DIN 4074-1 auszuführen.

Metallteile sind gegen Korrosion zu schützen, sichtbare Nägel und Schrauben im Außenbereich sind zu verzinken.

Nägel dürfen nicht auf Zug beansprucht werden. Eine statisch beanspruchte Nagelverbindung ist mit mindestens vier Nägeln herzustellen.

Der Auftragnehmer ist verpflichtet, eine genaue, prüffähige Holzliste als Abrechnungsgrundlage für den  Auftraggeber zu erstellen.

Während der Montage ist die Konstruktion im Außenbereich gegen Witterungseinflüsse, insbesondere gegen Sturm, im erforderlichen Maß zu schützen. Das gilt vor allem bei Arbeitsunterbrechungen.

Holzteile, die auf Bauteilen aus Beton, Naturstein  oder Mauerwerk aufliegen, sind ohne zusätzliche Vergütung mit einer Lage unbesandeter Bitumenpappe oder gleichwertigem Material von diesem zu trennen.

Bei sichtbar bleibenden Hölzern im Außenbereich sind die Kanten leicht zu brechen, die Oberfläche ist gehobelt zu liefern.
Verbindungen bei sichtbar bleibenden Hölzern sind generell verdeckt auszuführen.

Vor der Durchführung von Stemm-, Bohr- und Einsetzarbeiten an Estrichen, geputzten Wänden und Decken sind Leitungen mit einem Suchgerät zu orten.

Werden für nicht genormte Erzeugnisse Gebrauchstauglichkeitsnachweise verlangt, z. B. Prüfzeugnisse, und kann für eingebaute Erzeugnisse ein solcher Nachweis nicht erbracht werden, gilt das als Fehler der Werkleistung. Referenzen können in diesem Fall den Nachweis nicht ersetzen.

Es ist herzfreies Holz einzusetzen.

HOLZSCHUTZ

Die vom Hersteller angegebenen Anwendungsbeschränkungen bei Holzschutzmitteln sind zu beachten. Sie sind dem Auftraggeber auf Verlangen nachzuweisen. Besonders ist der Auftraggeber auf vorübergehende Beschränkungen bei Nachfolgearbeiten oder in der Nutzung der Bauleistung hinzuweisen, sofern Gesundheitsgefährdungen durch Holzschutzmittel nicht auszuschließen sind.

Tragende Bauteile sind nach den Vorschriften der Länderbauordnungen bzw. unter Beachtung der  vorgegebenen oder nach Art des Bauteils zu erwartenden Gefährdungsklassen vorbeugend mit Holzschutzmitteln zu behandeln.

Wird in den Planungs- oder Ausschreibungsunterlagen keine Angabe zum Holzschutz gemacht, so sind die in der Reihe DIN 68800 definierten Gefährdungsklassen und der daraus resultierende Holzschutz maßgebend. Die inhaltlich vergleichbaren DIN EN-Vorschriften sind - sofern nicht bauaufsichtlich verlangt - nur bei ausdrücklicher Bezugsnahme anzuwenden.

Soweit nicht vom Auftraggeber im Rahmen der Ausschreibung festgelegt, ist das Einbringverfahren der Holzschutzmittel vom Bieter bei Angebotsabgabe anzugeben. Das gilt auch für eine - nur alternativ anzubietende - mechanische Vorbehandlung des Holzes. Dem Auftraggeber ist mitzuteilen, welche Einschränkungen bei zu erwartender malermäßiger Behandlung der Bauteile zu beachten sind. Sofern Holzschutzmittel auf Wasserbasis erhältlich sind, sind diese - bei vergleichbar fixierenden Eigenschaften - anzubieten.

Holzschutzmittel für tragende Bauteile müssen das Prüf- und Überwachungszeichen des DIBt besitzen, die RAL-Kennzeichnung genügt bei vorbeugendem Einsatz nicht.

Holzschutzmittel im Außenbereich dürfen keine auswaschbaren Farbzusätze enthalten. Werden auswaschbare Holzschutzmittel im Innenbereich eingesetzt, sind behandelnde Teile beim Transport oder bei der Lagerung vor Nässe zu schützen. Wird eine bestimmte und realisierbare Eindringtiefeklasse gefordert, so gelten die dazu erforderlichen Vorbehandlungen als Nebenleistungen.

Holzschutzmittel im Innenbereich müssen das Zertifikat "zugelassen für Wohnräume umgebende Konstruktionen" aufweisen.

Als Gefahrstoffe nach der GefStoffV oder den TRGS einzuordnende Anstrichstoffe und Lösungsmittel dürfen grundsätzlich nur in Originalgebinden auf der Baustelle verarbeitet werden. Ist eine Umfüllung nicht zu vermeiden, müssen die Behälter wie das Originalgebinde gekennzeichnet sein. Über den Verbleib von Reststoffen kann die Bauleitung einen Nachweis verlangen.

DÄMMSTOFFE

Beim Umgang mit Mineralfaserdämmstoffen (Einbau und Ausbau) ist für gute Durchlüftung der Räume zu sorgen. Eventuelle Staubablagerungen sind zu entfernen (Kehren ist untersagt). Beim Trennen ist keine Säge zu verwenden.

Bei allen eingebrachten Dämmungen ist darauf zu achten, daß sie konvektionsdicht sind. Alle Fugen, Fußpunkte, Knickpunkte und dergleichen sind mit mindestens 5 cm breiten, selbstklebenden und dampfdichten Fugenbändern abzukleben, wenn nicht durch die Art oder Form der Dämmstoffe ein Luftdurchsatz verhindert wird. Bei der Wahl der Fugenbänder darf die geforderte Feuerwiderstandsklasse nicht verringert werden.

Werden zwischen Sparren Mineralfaserplatten eingebaut, so müssen sie dem Typ W entsprechen, damit keine Aufwölbung eintritt.

Durch den Einbau von Dämmkeilen darf die vorgesehene Schichtdicke nicht gemindert werden. Der erhöhte Verschnitt ist im Preis enthalten.

#### Titel 09.1 BAUSTELLENEINRICHTUNG

*Hinweis: TECHNISCHE HINWEISE*
Gegenstand dieses Untertitels ist die Baustelleneinrichtung für das Gewerk Trockenbauarbeite zur
"Errichtung der HAH Sporthalle",
Zur Ahrensdorfer Heide, 14974 Ludwigsfelde

Die Art der Baustelleneinrichtung bleibt dem
Auftragnehmer (AN) überlassen, ist jedoch im Vorfeld
mit dem AG abzustimmen.
Die Leistungen umfassen das Anliefern und Aufstellen,
das Vorhalten während der gesamten Bauzeit des AN
einschl. evtl. erforderlicher Umsetzvorgänge und das
rückstandslose Beseitigen einschl. aller erforderlichen
Nebenarbeiten.
Sind diese Leistungen nicht gesondert in einzelnen Pos.
nachfolgend aufgeführt, so hat der AN alle zur
Erbringung seiner Leistungen notwendigen
Nebenleistungen einzukalkulieren.
Eine gesonderte Vergütung hierfür erfolgt nicht.

Die Bekanntgabe der erforderlichen elektrischen
Leistung für Baugeräte bzw. sonstige elektrisch
betriebene Großgeräte ist der Bauleitung zur Auslegung
der Baustellenverteiler spätestens 1 Woche nach
Auftragserteilung schriftlich anzugeben.

Alle aus den geltenden Regelwerken, Normen,
Richtlinien, Vorschriften, technischen Vorbemerkungen
resultierenden Kosten sind in den Angebotspreis
einzukalkulieren.

Ein Lager- bzw. Vormontageplatz für die Bauarbeiten
wird im unmittelbaren Umfeld der Baustelle vom AG zur
Verfügung gestellt.
Bei Einsatz von Kettenfahrzeugen oder sonstiger
schwerer Technik sind generell die Straßenbeläge aus
Asphalt nach Wahl des AN zu schützen.
Die Kosten dafür hat der AN in die BE einzurechnen.

Der AG stellt zur besseren Koordination einen browserbasierten Projektraum ("Planfred") zur Verfügung, der vom AN zu nutzen ist.
Sämtliche Planunterlagen werden ausschließlich digital im Projektraum zur Verfügung gestellt. Sofern Unterlagen in Papierform benötigt werden, sind diese durch den AN eigenständig und auf eigene Kosten zu beschaffen.

##### Abschnitt 09.1.1 Baustelleneinrichtung

**09.1.1.1 Baustelleneinrichtung (BE)**
Baustelleneinrichtung (BE) zur Durchführung
der nachfolgend benannten Leistungen
für das Gewerk Trockenbauarbeiten zur
"Errichtung der HAH Sporthalle",
anfahren, aufbauen,vorhalten und beseitigen.

Die Position beinhaltet alle für die Durchführung der
vertraglichen Leistung erforderlichen BE- Teile,
Maßnahmen und Einrichtungen, soweit nicht
gesondert ausgewiesen;
dazu gehören Einrichtung, Betrieb, Unterhaltung
sowie abschließende Beseitigung von:
- Baumaschinen, Geräte, Werkzeuge, incl.
  Kräne und Hebezeuge jeglicher Art,
- notwendige Innenrüstungen für Raumhöhe bis 4.20m,
- Unterkunfts- und Materialcontainer (sofern erforderlich),
- Baubüro für AN (sofern erforderlich),
- Fahrwege, komplette Baustellenbeleuchtung,
  Fernsprechanschlüsse,
- Sicherheitseinrichtungen jeglicher Art,
  insbesonder zur Montage der Lichtkuppeln.

Übergeordnete allgemeine BE werden
bauseitig zur Nutzung bereitgestellt, u. a.:
- Baustellen-WC-Einheit,
- Bauzaun,
- Herrichten u. Beseitigen Freifläche für BE,
- Fassadengerüst,

HINWEIS- Aufstellflächen/ örtl. Gegebenheiten:
Für die Baustelleneinrichtungen und Lagerzwecke dürfen
nur die von der Bauleitung des AG freigegebenen
Flächen genutzt werden.

Die Ausführung der BE erfolgt nach Wahl des AN.

Zusätzlich zu erbringende Leistungen werden nur
vergütet, wenn diese nachfolgend aufgeführt bzw.
gesondert durch den AG beauftragt werden.

Des Weiteren:
- Baustromverteiler stellt der AG,
  Strom-Verbrauchskosten für den AN fallen an.
- Bauwasseranschluss wird durch den AG in Form eines
  Hydranten zur Verfügung gestellt.
  Wasser-Verbrauchskosten für den AN fallen an.
Menge: 1,000 psch

#### Titel 09.2 WÄNDE / VORSATZSCHALEN

##### Abschnitt 09.2.1 Wände / Vorsatzschallen

**09.2.1.2 TB-Ständerwand, d= 125mm**
Trockenbau-Ständerwand aus Gipsgebundenen Bauplatten,
Ausführung mit Unterkonstruktion aus verzinkten Stahlblechprofilen DIN 18182-1,
nach Herstellerrichtlinien liefern und montieren,
Metallständer CW 75, Boden und Deckenanschlüsse mit Randprofilen UW 75/40, Ständerabstand 62,5cm,
als nichttragende innere Trennwand DIN 4103-1,
incl. fachgerechte Anschlüsse an angrenzende
und flankierende Bauteile, soweit nicht gesondert;
Befestigungsuntergrund: Stahlbeton, Mauerwerk;
Korrosionsschutz Befestigungsmittel: V4A;
Anschlussdichtung aus Filz, einseitig selbstklebend,
ggf. bauseitige haustechnische Installation
im Zwischenraum beachten bzw. integrieren;
incl. notwendige Rüstungen, Rollgerüste etc.

Wanddicke: 125mm,
Wandhöhe: bis ca. 3,65m (OK-RFB bis UK-Rohdecke),
incl. erforderlichen Rüstungen;

Beplankung: 2 x 12,5mm Bauplatten je Seite;

jeweils beidseitig aus Gipsbauplatten DIN 18180,
GKB, Plattendicke je 12,5 mm,
Verarbeitung gemäß DIN 18181.
Oberfläche malerfertig (incl. Spachtelung): Q-2,

Bauplatten beide Lagen:
Baustoffklasse DIN 4102  und EN 13501:
A2-s1,d0 (nicht brennbar);

Dämmschicht aus Mineralwolle S nach DIN EN 13162,
Dicke 60 mm;
Brandverhalten nach DIN EN 13501-1: A1,
Schmelzpunkt > 1.000 °C,
Wärmeleitfähigkeit ? ? 0,040 W/(mK),*
längenbezogener Strömungswiderstand nach DIN EN 29053: r ? 7 kPa·s/m2,
einlagig, dicht stoßen, abrutschsicher verlegen,

Anforderung Schallschutz Wandkonstruktion:
keine
Anforderung Brandschutz Wandkonstruktion:
keine;
Anforderung Wärmeschutz Wandkonstruktion:
keine;

Ausführungsort: Funktionstrakt,

angebotenes Wand-System: '..................................'

(Bieterangabe)

Siehe Plan:
ARC_5_HAH_DT_03_02_F,
ARC_5_HAH_DT_03_03_F,
ARC_5_HAH_DT_03_04_F.
Menge: 85,000 m²

**09.2.1.3 TB-Ständerwand, d= 125mm, F-30**
Trockenbau-Ständerwand aus Gipsgebundenen Bauplatten,
Ausführung mit Unterkonstruktion aus verzinkten Stahlblechprofilen DIN 18182-1,
nach Herstellerrichtlinien liefern und montieren,
wie vorbeschrieben, jedoch:

Beplankung: 2 x 12,5mm Feuerschutz-Platten je Seite;

jeweils beidseitig aus Gipsbauplatten DIN 18180,
GKF, Plattendicke je 12,5 mm,
Verarbeitung gemäß DIN 18181.
Oberfläche malerfertig (incl. Spachtelung): Q-2,

Dämmschicht aus Mineralwolle S nach DIN EN 13162,
Dicke 60 mm

Anforderung Schallschutz Wandkonstruktion:
keine,
Anforderung Brandschutz Wandkonstruktion:
F-30;
die Detailausbildung (Anschlüsse, Türöffnungen,
Mediendurchgänge etc.) ist entsprechend der
geforderten Brandschutzanforderungen auszuführen.

Ausführungsort:
Funktionstrakt, OG: Sanitärbereich zu
zur Tribüne offenen Stichflur.
Menge: 39,000 m²

**09.2.1.4 TB-Ständerwand, d= 100mm, F-30**
Trockenbau-Ständerwand aus Gipsgebundenen Bauplatten,
Ausführung mit Unterkonstruktion aus verzinkten Stahlblechprofilen DIN 18182-1,
nach Herstellerrichtlinien liefern und montieren,
wie vorbeschrieben, jedoch:

Metallständer CW 50, Boden und Deckenanschlüsse mit Randprofilen UW 50/40,
Wanddicke: 100mm,

Beplankung: 2 x 12,5mm Feuerschutz-Platten je Seite;

jeweils beidseitig aus Gipsbauplatten DIN 18180,
GKF, Plattendicke je 12,5 mm,
Verarbeitung gemäß DIN 18181.
Oberfläche malerfertig (incl. Spachtelung): Q-2,

Dämmschicht aus Mineralwolle S nach DIN EN 13162,
Dicke 40 mm; 40kg/m3,

Anforderung Schallschutz Wandkonstruktion:
keine,
Anforderung Brandschutz Wandkonstruktion:
F-30;
die Detailausbildung (Anschlüsse, Türöffnungen,
Mediendurchgänge etc.) ist entsprechend der
geforderten Brandschutzanforderungen auszuführen.

Ausführungsort:
Funktionstrakt, OG: TH 1 zu Teeküche.
Menge: 14,000 m²

**09.2.1.5 TB-Ständerwand, d= 100mm**
Trockenbau-Ständerwand aus Gipsgebundenen Bauplatten,
Ausführung mit Unterkonstruktion aus verzinkten Stahlblechprofilen DIN 18182-1,
nach Herstellerrichtlinien liefern und montieren,
wie vorbeschrieben, jedoch:

Metallständer CW 50, Boden und Deckenanschlüsse mit Randprofilen UW 50/40,
Wanddicke: 100mm,

jeweils beidseitig aus Gipsbauplatten DIN 18180,
GKB, Plattendicke je 12,5 mm,
Verarbeitung gemäß DIN 18181.
Oberfläche malerfertig (incl. Spachtelung): Q-2,

Dämmschicht aus Mineralwolle S nach DIN EN 13162,
Dicke 40 mm; 40kg/m3,

Anforderung Schallschutz Wandkonstruktion:
keine,
Anforderung Brandschutz Wandkonstruktion:
keine;

Ausführungsort: Funktionstrakt.
Menge: 17,000 m²

**09.2.1.6 TB-Ständerwand, d= 100mm, einfach**
Trockenbau-Ständerwand aus
zementgebundenen Bauplatten,
Ausführung mit Unterkonstruktion aus verzinkten Stahlblechprofilen DIN 18182-1,
nach Herstellerrichtlinien liefern und montieren,
wie vorbeschrieben, jedoch:

Metallständer CW 75-C3,
Boden und Deckenanschlüsse
mit Randprofilen UW 75/40-C3,
Korrossionsschutz C3,
Ständerabstand 41,7cm,
Wanddicke: 100mm,
geeignet füt keramischen Wandbelag,

Beplankung: 1 x 12,5mm Bauplatten;
jeweils beidseitig aus
Faserzementplatten nach EN 12467,
Beplankung: 1 x 12,5mm
Oberfläche malerfertig (incl. Spachtelung): Q-2,

angebotenes Fabrikat '..................................'

(Bieterangabe)

Dämmschicht aus Mineralwolle S nach DIN EN 13162,
Dicke 40 mm; 40kg/m3,

Anforderung Schallschutz Wandkonstruktion:
keine,
Anforderung Brandschutz Wandkonstruktion:
keine;

Ausführungsort:
Funktionstrakt, Sanitär- bzw. Duschbereich.
Menge: 92,000 m²

**09.2.1.7 TB-Ständerwand, d= 105mm, einfach**
Trockenbau-Ständerwand aus Hartgipsplatten,
Ausführung mit Unterkonstruktion aus verzinkten Stahlblechprofilen DIN 18182-1,
nach Herstellerrichtlinien liefern und montieren,
wie vorbeschrieben, jedoch:

Metallständer CW 75-C3,
Boden und Deckenanschlüsse
mit Randprofilen UW 75/40-C3,
Korrossionsschutz C3,
Ständerabstand 41,7cm,
Wanddicke: 105mm,
geeignet füt keramischen Wandbelag,

Beplankung: 1 x 15,0mm Bauplatten;

jeweils beidseitig aus Hartgipsbauplatten DIN 18180,
GKF Plattendicke je 15,0 mm,
Verarbeitung gemäß DIN 18181.
Oberfläche malerfertig (incl. Spachtelung): Q-2,

Achtung:
Beplankung durch nur einseitig!
Beplankung der anderen Seitig erfolgt bauseitig
mit Integrierung einer Wandflächenheizung.

angebotenes Fabrikat: '..................................'

(Bieterangabe)

Dämmschicht aus Mineralwolle S nach DIN EN 13162,
Dicke 40 mm; 40kg/m3,

Anforderung Schallschutz Wandkonstruktion:
keine,
Anforderung Brandschutz Wandkonstruktion:
keine;

Ausführungsort:
Funktionstrakt, Sanitär- bzw. Duschbereich:
TW Dusche - Umkleide.
Menge: 78,000 m²

**09.2.1.8 Beplankung Leibung Faserzementplatte**
Beplankung der Öffnungsleibung vorbeschriebener
mit Faserzementplatten einfach-beplankten
Ständerwände D=100mm, als Untergrund für
Abdichtung und Leibungs-Wandfliesen,
Verspachtelung / Oberfläche Q2,
Ort: Pendeltüren Duschräume.
Menge: 43,000 lfdm

**09.2.1.9 Installationswand, d= bis 250mm**
Metallständer-Installationswand, als
Trockenbau-Doppel-Ständerwand aus
Gipsgebundenen Bauplatten,
nach Herstellerrichtlinien liefern und montieren,
Ausführung mit Unterkonstruktion aus verzinkten Stahlblechprofilen DIN 18182-1, UW / CW 50-06,
Ständerwerk mit Plattenstreifen min. Höhe 300 mm an den Drittelspunkten verbunden, Ständerabstand 62,5cm
incl. fachgerechte Anschlüsse an angrenzende
und flankierende Bauteile, soweit nicht gesondert;
Befestigungsuntergrund: Stahlbeton, Mauerwerk
Korrosionsschutz Befestigungsmittel: V4A;
Anschlussdichtung aus Filz, einseitig selbstklebend;

ggf. bauseitige haustechnische Installation
im Zwischenraum beachten bzw. integrieren;

Wanddicke: bis 250mm,
Wandhöhe: bis ca. 3,65m (OK-RFB bis UK-Rohdecke),
incl. erforderlichen Rüstungen;

Beplankung: 2 x 12,5mm Bauplatten je Seite;

jeweils beidseitig aus Gipsbauplatten DIN 18180,
GKB, Plattendicke je 12,5 mm,
Verarbeitung gemäß DIN 18181.
Oberfläche malerfertig (incl. Spachtelung): Q-2,

Bauplatten beide Lagen:
Baustoffklasse DIN 4102  und EN 13501:
A2-s1,d0 (nicht brennbar);

Dämmschicht aus Mineralwolle S nach DIN EN 13162,
Dicke 40 mm; 40kg/m3,
Brandverhalten nach DIN EN 13501-1: A1,
Schmelzpunkt > 1.000 °C,
Wärmeleitfähigkeit ? ? 0,040 W/(mK),*
längenbezogener Strömungswiderstand nach DIN EN 29053: r ? 7 kPa·s/m2,
einlagig, dicht stoßen, abrutschsicher verlegen,

Anforderung Schallschutz Wandkonstruktion:
Rechenwert des bewerteten Schalldämm-Maßes
keine;
Anforderung Brandschutz Wandkonstruktion:
keine;
Anforderung Wärmeschutz Wandkonstruktion:
keine;

Ausführungsort: Funktionstrakt,

angebotenes Wand-System: '..................................'

(Bieterangabe)

Siehe Plan:
ARC_5_HAH_DT_03_02_F,
ARC_5_HAH_DT_03_03_F,
ARC_5_HAH_DT_03_04_F.
Menge: 74,000 m²

**09.2.1.10 Installationswand, d= ca. 155mm**
Metallständer-Installationswand, als
Trockenbau-Doppel-Ständerwand aus
Gipsgebundenen Bauplatten,
nach Herstellerrichtlinien liefern und montieren,
wie vorbeschrieben, jedoch:

Wanddicke: ca. 155mm,
Wandhöhe: bis ca. 3,65m (OK-RFB bis UK-Rohdecke),
incl. erforderlichen Rüstungen;

Beplankung: 2 x 12,5mm Bauplatten je Seite;

jeweils beidseitig aus Gipsbauplatten DIN 18180,
GKB, Plattendicke je 12,5 mm,
Verarbeitung gemäß DIN 18181.
Oberfläche malerfertig (incl. Spachtelung): Q-2,

Abrechnung nach Abwicklung freie Seiten.

Ausführungsort: Funktionstrakt,

angebotenes Wand-System: '..................................'

(Bieterangabe)
Menge: 12,500 m²

**09.2.1.11 Installationswand, d= ca. 200mm**
Metallständer-Installationswand, als
Trockenbau-Doppel-Ständerwand aus
Gipsgebundenen Bauplatten,
nach Herstellerrichtlinien liefern und montieren,
wie vorbeschrieben, jedoch:

Wanddicke: ca. 200mm,
Wandhöhe: bis ca. 3,65m (OK-RFB bis UK-Rohdecke),
incl. erforderlichen Rüstungen;

Beplankung: 2 x 12,5mm Bauplatten je Seite;

jeweils beidseitig aus Gipsbauplatten DIN 18180,
GKB, Plattendicke je 12,5 mm,
Verarbeitung gemäß DIN 18181.
Oberfläche malerfertig (incl. Spachtelung): Q-2,

Abrechnung nach Abwicklung freie Seiten.

Ausführungsort: Funktionstrakt,

angebotenes Wand-System: '..................................'

(Bieterangabe)
Menge: 29,000 m²

**09.2.1.12 Installationswand, d= ca. 450mm**
Metallständer-Installationswand, als
Trockenbau-Doppel-Ständerwand aus
Gipsgebundenen Bauplatten,
nach Herstellerrichtlinien liefern und montieren,
wie vorbeschrieben, jedoch:

Wanddicke: ca. 450mm,
Wandhöhe: bis ca. 3,65m (OK-RFB bis UK-Rohdecke),
incl. erforderlichen Rüstungen;

Beplankung: 2 x 12,5mm Bauplatten je Seite;

jeweils beidseitig aus Gipsbauplatten DIN 18180,
GKB, Plattendicke je 12,5 mm,
Verarbeitung gemäß DIN 18181.
Oberfläche malerfertig (incl. Spachtelung): Q-2,

Abrechnung nach Abwicklung freie Seiten.

Ausführungsort: Funktionstrakt,

angebotenes Wand-System: '..................................'

(Bieterangabe)
Menge: 86,000 m²

**09.2.1.13 Installationswand, d= ca. 550mm**
Metallständer-Installationswand, als
Trockenbau-Doppel-Ständerwand aus
Gipsgebundenen Bauplatten,
nach Herstellerrichtlinien liefern und montieren,
wie vorbeschrieben, jedoch:

Wanddicke: ca. 550mm,
Wandhöhe: bis ca. 3,65m (OK-RFB bis UK-Rohdecke),
incl. erforderlichen Rüstungen;

Beplankung: 2 x 12,5mm Bauplatten je Seite;

jeweils beidseitig aus Gipsbauplatten DIN 18180,
GKB, Plattendicke je 12,5 mm,
Verarbeitung gemäß DIN 18181.
Oberfläche malerfertig (incl. Spachtelung): Q-2,

Abrechnungnach Abwicklung Beplankung.

Ausführungsort: Funktionstrakt,

angebotenes Wand-System: '..................................'

(Bieterangabe)
Menge: 9,000 m²

**09.2.1.14 Installationswand, d= 250mm, F-30**
Metallständer-Installationswand, als
Trockenbau-Doppel-Ständerwand aus
Gipsgebundenen Bauplatten,
nach Herstellerrichtlinien liefern und montieren,
wie vorbeschrieben, jedoch:

Wanddicke: ca. 250mm,
Wandhöhe: bis ca. 3,65m (OK-RFB bis UK-Rohdecke),
incl. erforderlichen Rüstungen;

Beplankung: 2 x 12,5mm Feuerschutz-Platten je Seite;

jeweils beidseitig aus Gipsbauplatten DIN 18180,
GKF, Plattendicke je 12,5 mm,
Verarbeitung gemäß DIN 18181.
Oberfläche malerfertig (incl. Spachtelung): Q-2,

Dämmschicht aus Mineralwolle S nach DIN EN 13162,
Dicke 40 mm; 40kg/m3,

Anforderung Schallschutz Wandkonstruktion:
keine,
Anforderung Brandschutz Wandkonstruktion:
F-30;
die Detailausbildung (Anschlüsse, Türöffnungen,
Mediendurchgänge etc.) ist entsprechend der
geforderten Brandschutzanforderungen auszuführen.

Ausführungsort: Funktionstrakt,

angebotenes Wand-System: '..................................'

(Bieterangabe)
Menge: 7,500 m²

**09.2.1.15 Installationswand, d= 200mm, F-30**
Metallständer-Installationswand, als
Trockenbau-Doppel-Ständerwand aus
Gipsgebundenen Bauplatten,
nach Herstellerrichtlinien liefern und montieren,
wie vorbeschrieben, jedoch:

Wanddicke: ca. 200mm,
Wandhöhe: bis ca. 3,65m (OK-RFB bis UK-Rohdecke),
incl. erforderlichen Rüstungen;

Beplankung: 2 x 12,5mm Feuerschutz-Platten je Seite;

jeweils beidseitig aus Gipsbauplatten DIN 18180,
GKF, Plattendicke je 12,5 mm,
Verarbeitung gemäß DIN 18181.
Oberfläche malerfertig (incl. Spachtelung): Q-2,

Dämmschicht aus Mineralwolle S nach DIN EN 13162,
Dicke 40 mm; 40kg/m3,

Anforderung Schallschutz Wandkonstruktion:
keine,
Anforderung Brandschutz Wandkonstruktion:
F-30;
die Detailausbildung (Anschlüsse, Türöffnungen,
Mediendurchgänge etc.) ist entsprechend der
geforderten Brandschutzanforderungen auszuführen.

Ausführungsort:
Funktionstrakt, OG: Sanitärbereich zu
zur Tribüne offenen Stichflur.

angebotenes Wand-System: '..................................'

(Bieterangabe)
Menge: 27,000 m²

**09.2.1.16 Schachtwand, d=100 mm, F-30**
Schachtwand als einseitig beplankte leichte Trennwand DIN 4103-1, Einbaubereich 1/2

Brandschutztechnische Anforderungen an die Bekleidung,
Feuerwiderstandsklasse 30 Minuten nach DIN 4102-2.

Wandbreite: 4,00 m, Wanddicke: 100 mm

Wandhöhe: 3,70 m

Umlaufende Anschlüsse starr,
vorhandener Befestigungsuntergrund Stahlbeton
Ausführung mit Unterkonstruktion aus verzinkten Stahlblechprofilen DIN 18182-1,
Metallständer CW 75, Achsabstand 625 mm, Boden und Deckenanschlüsse mit Randprofilen UW 75/40,
Befestigung mit bauaufsichtlich zugelassenen Befestigungsmitteln.

Hinterlegung des Randprofilsteges mit Plattenstreifen aus Gipsplatten DIN 18180:
Plattendicke 12,5 mm,
Kontaktfläche des Plattenstreifens mit dem flankierenden Bauteil mit Trennwandkitt versehen.

Dämmschicht aus Mineralwolle nach DIN EN 13162, Dicke 60 mm,
Brandverhalten nach DIN EN 13501-1: A1,
Wärmeleitfähigkeit ? ? 0,040 W/(mK),*
längenbezogener Strömungswiderstand nach DIN EN 29053: r ? 5 kPa·s/m2,
einlagig, dicht stoßen, abrutschsicher verlegen

Beplankung aus Gipsplatten DIN 18180 bzw.Typ DFH2 EN 520: Feuerschutzplatte GKF, zweilagig, Plattendicke 2x 12,5 mm,

Verspachtelung der Gipsplatten gemäß Merkblatt Nr. 2 des Bundesverbandes der Gipsindustrie e.V. Qualitätsstufe Q2 Standardverspachtelung,
Verarbeitung gemäß DIN 18181. Die Ausführung erfolgt unter Verwendung von DIN EN 13963, Spachtelmaterial Uniflott Typ 4B oder alternativ Fügenfüller Typ 3B.

Diese Ausführung ist eine Erweiterung zum Verwendbarkeitsnachweis Brandschutz.
Vorherige Abstimmung gem. Knauf Brandschutzordner, Abschnitt Nutzungshinweise empfohlen.
Menge: 4,000 lfdm

**09.2.1.17 Verstärkung in Ständerwand, Sperrholz, als Zulage**
Zulage für das Herstellen einer horizontalen
Verstärkung bzw. Traverse in vorbeschriebenen
Gipsbauplatten-Ständerwänden, zur bauseitige Montage von Wandschränken aller Art o. ä.;
Profi: Sperrholz - B/T= 250mm/40mm,
befestigt an und zwischen den vertikalen Profilen der UK,
für Lasten bis 100 kg;
Achsabstand 41,5 cm u. 62.5cm; als Zulage.
Menge: 30,000 lfdm

**09.2.1.18 Traverse im Wandhohlraum, nichtbrennbar**
Befestigungstraverse im Wandhohlraum, aus 0,75 mm dickem
Stahlblech mit Einlage aus 18mm Gipsfaserplatte,
entsprechend bauaufsichtlicher Zulassung, einschließlich
Montagezubehör. Einbau verschraubt mit CW-/UA-Profilen
gern. Herstellerangaben,
für ruhende und dynamische wandhängende Lasten bis
1,5kN/m Wandlänge, zwischen die Stahl-Ständerprofile der
Montagewand mittels und o.g. Blechschrauben
befestigen.

Plattenmaterial: Gipsfaserplatte, nichtbrennbar
Breite: ca. 620 mm
Höhe: ca. 290 mm
Stärke: ca. 20 mm
Konsollast: bis 1,5 kN/m
Einbauort: F30 Schachtwände, Treppenhaus 1
Menge: 4,000 lfdm

**09.2.1.19 Öffnungen in Ständerwand D=125mm, UA, als Zulage**
Zulage für das Herstellen von Tür -
öffnungen in vorbeschriebenen
Ständerwänden mit Pfosten aus
UA-75-Ständerprofilen,
Werkstoffdicke 2 mm,
incl. aller erforderlichen Verstärkungsprofile,
nach den Herstellervorschriften.
Bauöffnungsmaße:
 B= 76-101cm, H= bis ca. 235cm (ab RFB),
Fertigwanddicke: bis 125mm,
Menge: 103,000 lfdm

**09.2.1.20 Öffnungen in Ständerwand D=125mm, UA-C3, als Zulage**
Zulage für das Herstellen von Tür -
öffnungen in vorbeschriebenen
Ständerwänden mit Pfosten aus
UA-75-C3 Ständerprofilen,
Werkstoffdicke 2 mm,
Korrossionsschutz C3,
incl. aller erforderlichen Verstärkungsprofile,
nach den Herstellervorschriften.
Bauöffnungsmaße:
 B= 76-101cm, H= bis ca. 235cm (ab RFB),
Fertigwanddicke: bis 125mm,
Menge: 49,000 lfdm

**09.2.1.21 Gleitender Deckenanschluss TB-Install.-Wand, Zulage**
Gleitender Deckenanschluss bis 20mm vorbeschriebener
Trockenbau-Installationswände D=bis 250mm,
incl. alle erforderlichen zusätzlichen Materialien,
incl. elast. Fugenausbildung etc.
als Zulage.
Ort: EG TB-Wand Bereich TH 1, OG TB-Wände Bereich Achse 7-10 / A-B
Siehe Plan: ARC_5_HAH_DT_03_03_V.
Menge: 52,500 lfdm

**09.2.1.22 Vorsatzschale mit MiWo, 15-20cm**
Trockenbau-Vorsatzschale aus Gipsgebundenen
und wasserresistenten Bauplatten,
Ausführung mit Unterkonstruktion aus verzinkten Stahlblechprofilen DIN 18182-1,
CW 50 x 40 x 0,6 mm (CW / UW), freistehend,
CW-Profilständer-Achsabstand max. 31,25 cm;
als Einfachständerwerk;
nach Herstellerrichtlinien liefern und montieren,
incl. fachgerechte Anschlüsse an angrenzende
und flankierende Bauteile Bauteile,
Befestigungsuntergrund: Stahlbeton, Mauerwerk,
Korrosionsschutz Befestigungsmittel: V4A;
ggf. mit Ausgleich der Unebenheiten des Untergrundes,
Anschlussdichtung aus Filz, einseitig selbstklebend,
ggf. bauseitige haustechnische Installation
im Zwischenraum beachten bzw. integrieren;
Anschlüsse an Durchdringungen gesondert;

Abrechnung: nach horizontaler Abwicklung.

Wandtiefe bzw. Abstand Massivwand:
ca. 15 bis 20 cm, nach Planvorgabe bzw.
in Abstimmung mit Sanitär-Installateur.
Höhe der Vorwand:
raumhoch bis ca. 3,65 m, einzelne Bereiche
ca. nur bis 160 cm über OK-RFB,
incl. erforderlichen Rüstungen;

Beplankung: 2 x 12,5mm Bauplatten:

aus Gipsbauplatten DIN 18180,
GKB, Plattendicke je 12,5 mm,
Verarbeitung gemäß DIN 18181.
Oberfläche malerfertig (incl. Spachtelung): Q-2,

Bauplatten beide Lagen:
Baustoffklasse DIN 4102  und EN 13501:
A2-s1,d0 (nicht brennbar);

Dämmschicht aus Mineralwolle S nach DIN EN 13162,
Dicke 40 mm; 40kg/m3,
Brandverhalten nach DIN EN 13501-1: A1,
Schmelzpunkt > 1.000 °C,
Wärmeleitfähigkeit ? ? 0,040 W/(mK),*
längenbezogener Strömungswiderstand nach DIN EN 29053: r ? 7 kPa·s/m2,
einlagig, dicht stoßen, abrutschsicher verlegen,

Anforderung Schallschutz VS-Konstruktion: keine,
Anforderung Brandschutz VS-Konstruktion: keine;
Anforderung Wärmeschutz VS-Konstruktion: keine;

Ausführungsort: Funktionstrakt,

angebotenes VS-System: '..................................'

(Bieterangabe)

Siehe Plan:
ARC_5_HAH_DT_03_02_F,
ARC_5_HAH_DT_03_03_F,
ARC_5_HAH_DT_03_04_F.
Menge: 33,000 m²

**09.2.1.23 Vorsatzschale mit MiWo, bis 27.5cm**
Trockenbau-Vorsatzschale aus Gipsgebundenen
und wasserresistenten Bauplatten,
wie vorbeschrieben, jedoch:

Wandtiefe bzw. Abstand Massivwand:
ca. bis 27.5 cm,

Ausführungsort: Funktionstrakt,

angebotenes VS-System: '..................................'

(Bieterangabe)
Menge: 12,000 m²

**09.2.1.24 Vorsatzschale mit MiWo, bis 40cm**
Trockenbau-Vorsatzschale aus Gipsgebundenen
und wasserresistenten Bauplatten,
wie vorbeschrieben, jedoch:

Wandtiefe bzw. Abstand Massivwand:
ca. bis 40 cm,

Ausführungsort: Funktionstrakt,

angebotenes VS-System: '..................................'

(Bieterangabe)
Menge: 34,000 m²

**09.2.1.25 Minderung, TW, VS ohne MiWo**
Option - Anwendung bei Bedarf bzw./und
nach Aufforderung durch AG:

Minderung für vorbeschriebene Trockenbau-Wände
und -Vorsatzschale ohne Dämmschicht aus
Mineralwolle S nach DIN EN 13162, Dicke 40 mm; 40kg/m3,

Ausführungsort: Funktionstrakt.
Menge: 10,000 m²

**09.2.1.26 Beplankung GKBI, Zulage**
Zulage:
Beplankung vorbeschriebener
Trockenbau-Wände und -Vorsatzschalen
aus Gipsgebundenen und wasserresistenten Bauplatten,
GKBI anstatt GKB, Beplankung: 2 x 12,5mm GKBI;
Bereich Sanitärräume.
Abrechnung je Fläche Seiten-Abwicklung Beplankung.

angebotenes Fabrikat: '..................................'

(Bieterangabe)
Menge: 286,000 m²

**09.2.1.27 Beplankung GKFI, Zulage**
Zulage:
Beplankung vorbeschriebener
Trockenbau-Wände und -Vorsatzschalen
aus Gipsgebundenen und wasserresistenten Bauplatten,
GKFI anstatt GKF, Beplankung: 1 x 15mm GKFI;
Bereich Sanitärräume.
Abrechnung je Fläche Seiten-Abwicklung Beplankung.

angebotenes Fabrikat: '..................................'

(Bieterangabe)
Menge: 78,000 m²

**09.2.1.28 Beplankung Faser-Zement-Platten, Zulage**
Option - Anwendung bei Bedarf bzw./und
nach Aufforderung durch AG:

Zulage:
Beplankung vorbeschriebener
Trockenbau-Wände und -Vorsatzschalen
aus zementgebundenen Bauplatten anstatt GKB,
Beplankung: 2 x 12,5mm, nunmehr:
Einfach:
Faserzementplatten nach EN 12467,
Abrechnung je Fläche Seiten-Abwicklung Beplankung.

angebotenes Fabrikat: '..................................'

(Bieterangabe)
Menge: 174,000 m²

**09.2.1.29 UW / CW 50-06 - C3, Zulage**
Zulage:
Stahlblechprofilen DIN 18182-1,
nunmehr UW / CW 50-06 - C3,
Korrossionsschutz C3,
anstatt UW / CW 50-06
in vorbeschriebener Installationswand,
Bereich Duschräume (Feucht- und Nassraum).
Abrechnung nach m2 Installationswand.
Menge: 74,000 m²

**09.2.1.30 Beplankung/Abstellung FB-Bereich, Gipsplatten, Zulage**
Option - Anwendung bei Bedarf bzw./und
nach Aufforderung durch AG:

Beplankung der Trockenbauständerwände, -vorsatzschalen und -schachtwände in Teilflächen zeitlich vorgezogen:
als Abstellung im Bereich des
Fußbodenaufbaus incl. 10 cm über Fertigfußboden
Höhe ca. 25 bzw. 35 cm als Streifen nach Erfordernis.
Position gilt für alle Arten von Bauplatten
(Gipskarton-Platte) mit 2-lagiger
Beplankung 2 x 12,5 mm, mit versetzten Stößen.
Ausführung z. B. vor dem Estricheinbau bei noch
nicht fertiggestellten Installationen in Wänden u.ä.
Ausführungsort, Materialart und Beplankungshöhe
nur nach vorheriger Absprache mit der Bauleitung
oder Architekt.
Abrechnung nach lfdm Bodenkante je Wandseite;
als Zulage.
Menge: 69,000 lfdm

**09.2.1.31 Beplankung/Abstellung FB-Bereich, Gips- und Zementplatten, Zulage**
Option - Anwendung bei Bedarf bzw./und
nach Aufforderung durch AG:

Beplankung der Trockenbauständerwände, -vorsatzschalen und -schachtwände in Teilflächen zeitlich vorgezogen:
als Abstellung im Bereich des
Fußbodenaufbaus incl. 10 cm über Fertigfußboden
Höhe ca. 25 bzw. 35 cm als Streifen nach Erfordernis;
- untere Lage GKBI,
- obere Lage Faserzementplatte,
mit versetzten Stößen.
Ausführung z. B. vor dem Estricheinbau bei noch
nicht fertiggestellten Installationen in Wänden u.ä.
Ausführungsort, Materialart und Beplankungshöhe
nur nach vorheriger Absprache mit der Bauleitung
oder Architekt.
Abrechnung nach lfdm Bodenkante je Wandseite;
als Zulage.
Menge: 14,000 lfdm

**09.2.1.32 Beplankung/Abstellung FB-Bereich, Zementfaserplatten, Zulage**
Option - Anwendung bei Bedarf bzw./und
nach Aufforderung durch AG:

Beplankung der Trockenbauständerwände, -vorsatzschalen und -schachtwände in Teilflächen zeitlich vorgezogen:
als Abstellung wie vorbeschrieben, jedoch:
(Zementfaser-Platte) mit 1-lagiger
Beplankung 1 x 12,5 mm,
Abrechnung nach lfdm Bodenkante je Wandseite;
als Zulage.
Menge: 10,000 lfdm

**09.2.1.33 Anschlussprofil Montagewand/Sichtbetonwand, Göppinger Profil**
Herstellen des Anschlusses/ Überganges
GK-Montagewände / Sichtbetonwand
Alu-Eck-Abschlussprofil / Göppinger Profil
Menge: 30,000 m

**09.2.1.34 Oberfläche Q-3, Zulage**
Option - Anwendung bei Bedarf bzw./und
nach Aufforderung durch AG:

Verspachtelung von Gipsplatten - Oberflächengüte
als Sonderverspachtelung,
Qualitäts- bzw. Ebenheitsstufe Q-3 gemäß  Merkblatt Nr. 2
des Bundesverbandes der Gipsindustrie e. V.;
anstatt Oberfläche für keramischen Belag geeignet,
Die Zuordnung zur Oberflächengüte Q-3 ist vor
Ausführungsbeginn vom Auftraggeber zusammen
mit der Bauleitung und dem AN festzulegen und
zu protokollieren !
Für Gipsvliesplatten ist zwingend die
systemzugehörige erhöht feuchtebeständige
Spachtelmasse des jeweiligen Plattenherstellers zu
verwenden !
Abrechnung nach m2 verspachtelte
Abwicklungs-Sichtfläche.
Ausführungsort: TW, VS und SW,
als Zulage.
Menge: 15,000 m²

**09.2.1.35 Revisionsklappe 20/20cm**
Revisionsklappe in Trockenbaubekleidungen
in vorbeschriebene Ständer-Wände, Vorsatzschalen
und Schachtwände:
Größe bis ca. 20 x 20 cm,
mit Winkelrahmeneinfassung aus Aluminium
25 mm tief, und Edelstahlkantenschutz 13 mm,
Zuhaltung mit verdecktem Verschlußsystem
(öffnen und schließen durch Druck) mit Lippendichtung,
luft- und staubdicht gemäß
DIN EN 14351 Klasse 4,
bzw. spritzwassergeschützte Ausführung in
Fliesenbereichen,
mit Fangkettensicherung, herausnehmbar,
geeignet zur Aufnahme von Fliesenbelägen
Anforderung für Einbau in Trockenbauwände
2-lagig beplankt, eingeschraubtes Material
der Beplankungsplatte in der Reviklappe analog
der angrenzende Trockenbaubeplankung,
ggf. voreingebautes Material tauschen !
ohne Brandschutzanforderung
liefern und einbauen nach Herstellervorschrift:
Öffnung herstellen, umlaufend anspachteln u.
verschleifen Q-2
einschließlich ggf. zusätzliche CW- / UW-Profile
einpassen;
exakte Größenabstimmung nach Angabe der
Bauleitung / Installationsfirma und in Abstimmung mit
Fachplaner HLSE !
Abrechnung nach Stück komplett.

angebotenes Fabrikat: '..................................'

(Bieterangabe)
Menge: 10,000 St

**09.2.1.36 Revisionsklappe 20/30cm**
Lieferung u. Einbau einer Revisionsklappe
wie vorbeschrieben jedoch:
Größe: 20/30cm,
mit Metallklappe, weiss,
anstatt mit Fangkettensicherung, herausnehmbar
und geeignet zur Aufnahme von Fliesenbeläge.

angebotenes Fabrikat: '..................................'

(Bieterangabe)
Menge: 1,000 St

**09.2.1.37 Revisionsklappe 35/55cm**
Lieferung u. Einbau einer Revisionsklappe
wie vorbeschrieben jedoch:
Größe: 35/55cm,
mit Metallklappe, weiss,
anstatt mit Fangkettensicherung, herausnehmbar
und geeignet zur Aufnahme von Fliesenbeläge.

angebotenes Fabrikat: '..................................'

(Bieterangabe)
Menge: 2,000 St

**09.2.1.38 Revisionsklappe Heizkreisverteiler 150/105cm**
Revi-Klappe aus verzinktem Stahlblech,
incl. Unterkonstruktion unten zur
Überbrückung des 15 cm hohen
Fußbodenaufbaus,
liefern und in vorhandene
Heizkreisverteiler-Nische einbauen;
LB/LH = 150cm / 105cm,
Rahmenbreite: 30mm,
Rahmentiefe: 8mm,
Tür: 2-flüglig, abschließbar,
Oberfläche endbeschichtet, RAL 7040,
Befestigung in Sichtbetonwand.

Angebotenes Fabrikat: '..................................'

(Bieterangabe)
Menge: 1,000 St

**09.2.1.39 Revisionsklappe abschließbar, Zulage**
Zulage zu vorbeschriebenen Revisionsklappen,
für abschließbare Ausrüstung mit Zylinderschloß,
incl. 2 Schlüssel, alle Schlüssel gleichschließend,
liefern und einbauen nach Herstellervorschrift,
als Zulage.
Menge: 30,000 St

**09.2.1.40 Ausschnitt Wandbekleidung bis DN 30**
Ausschnitt für Durchführungen bis DN 30
bzw. 10 bis ca. 30 mm Durchmesser als Bohrung,
als Zulage zu/in vorbeschriebenen Trockenbau -
Bekleidungen 2-fach beplankt (2x 12,5 mm
GKB, GKBI, GKF od. GKFI),
profilgerechten Ausschnitt herstellen
und umlaufender elastischer Fugenausbildung mit
elastoplastischem, überstreichbarem Dichtmittel (Acryl) verschlossen, Dichtmittelbreite / -tiefe mind.
ca. 5 x 10 mm
zur ausreichenden Flankenhaftung,
z. B. für Kabel / Gewindestangen Sanitär u. ä.,
in Abstimmung mit dem HS-Installateur.
Menge: 50,000 St

**09.2.1.41 Ausschnitt Wandbekleidung bis DN 30, Faserzement**
Ausschnitt für Durchführungen bis DN 30
bzw. 10 bis ca. 30 mm Durchmesser als Bohrung,
als Zulage zu/in vorbeschriebenen Trockenbau -
Bekleidungen 2-fach beplankt (1x 12,5 mm GKBI
und 1x 12,5mm Faserzement),
profilgerechten Ausschnitt herstellen
und umlaufender elastischer Fugenausbildung mit
elastoplastischem, überstreichbarem Dichtmittel (Acryl) verschlossen, Dichtmittelbreite / -tiefe mind.
ca. 5 x 10 mm
zur ausreichenden Flankenhaftung,
z. B. für Kabel / Gewindestangen Sanitär u. ä.,
in Abstimmung mit dem HS-Installateur.
Menge: 25,000 St

**09.2.1.42 Ausschnitt Wandbekleidung bis 80mm**
Ausschnitt für Durchführungen bis DN 70
bzw. bis ca. 80 mm Durchmesser und/oder Rechteck
bis ca. 80mm Kantenlänge,
als Zulage zu/in vorbeschriebenen Trockenbau -
Bekleidungen 2-fach beplankt (2x 12,5 mm
GKB, GKBI, GKF od. GKFI),
profilgerechten Ausschnitt herstellen
und umlaufender elastischer Fugenausbildung mit
elastoplastischem, überstreichbarem Dichtmittel (Acryl) verschlossen, Dichtmittelbreite / -tiefe mind. ca. 5 x 10 mm
zur ausreichenden Flankenhaftung,
z. B. für  Heizungs- / Wasser- /
Abwasserrohrdurchführung, Steckdosen u. ä.,
in Abstimmung mit dem HS-Installateur.
Menge: 20,000 St

**09.2.1.43 Ausschnitt Wandbekleidung bis 150mm**
Ausschnitt für Durchführungen für Mediendurchführung
wie vorbeschrieben, jedoch:
DN 150 bzw. bis ca. 150 mm Durchmesser und/oder
Rechteck bis ca. 150mm Kantenlänge,
z. B. für Schmutzwasser-Rohrdurchführung u. ä.
in Abstimmung mit dem HS-Installateur.
Menge: 20,000 St

**09.2.1.44 Ausschnitt Wandbekleidung bis 300mm**
Ausschnitt für Durchführungen für Mediendurchführung
wie vorbeschrieben, jedoch:
DN 300 bzw. bis ca. 300 mm Durchmesser und/oder
Rechteck bis ca. 400mm in der Diagonalen,
z. B. für Lüftungsleitungen u. ä.
bzw. für WC- bzw. Urinal-Spülkastenbetätigung,
Größe bis ca. 25 x 40 cm,
einschl. zusätzl. Profilwechsel nach Erfordernis einbauen;
in Abstimmung mit dem HS-Installateur,
umlaufende Fugenausbildung bauseitig durch HT.
Menge: 34,000 St

**09.2.1.45 Ausschnitt Wandbekleidung bis 500mm**
Option - Anwendung bei Bedarf bzw./und
nach Aufforderung durch AG:

Ausschnitt für Durchführungen für Mediendurchführung
wie vorbeschrieben, jedoch:
DN 500 bzw. bis ca. 500 mm Durchmesser und/oder
Rechteck bis ca. 500mm Kantenlänge,
z. B. für Lüftungsleitungen u. ä.
einschl. zusätzl. Profilwechsel nach Erfordernis einbauen;
in Abstimmung mit dem HS-Installateur.
Menge: 5,000 St

**09.2.1.46 Ausschnitt Wandbekleidung Einbauteile**
Option - Anwendung bei Bedarf bzw./und
nach Aufforderung durch AG:

Ausschnitt in Trockenbaubekleidungen für Einbauteile,
sonst wie vor beschrieben, jedoch
ca. 500 x 600 bis 300 x 700 mm Kantenlängen,
z. B. für Elektro-Unterverteiler u. ä.,
Einbauteile, Einbaukasten Feuerlöscher usw.;
einschl. zusätzl. Profilwechsel nach Erfordernis einbauen;
in Abstimmung mit dem HS-Installateur.
Menge: 5,000 St

**09.2.1.47 Öffnung 84/24cm für Lüftung in TB-Ständerwand D=100, einfach**
Öffnung für Lüftungsgitter, gesondert,
in vorbeschriebner TP-Standerwand herstellen:

Ständerwand D=100mm,
Beplankung: Faserzement, einlagig,
Öffnung oberhalb der Tür (zum Duschraum),
seitlich von Türprofilen begrenzt,
incl. 2x Horizontalprofile CW 75 -C3,
Korrossionsschutz C3;
incl. Leibung der Öffnung einlagig umlaufend
mit Faserzementplatte verkleiden,
Verspachtelung / Oberfläche Q2,

lichtes Öffnungmaß B/H = ca. 84cm/24cm.
Menge: 6,000 St

**09.2.1.48 Öffnung 94/24cm für Lüftung in TB-Ständerwand D=100, einfach**
Öffnung für Lüftungsgitter, gesondert,
in vorbeschriebner TP-Standerwand wie
vorbeschrieben herstellen, jedoch:

lichtes Öffnungmaß B/H = ca. 94cm/24cm.
Menge: 2,000 St

**09.2.1.49 Lüftungsgitter 84/24**
Lüftungsgitter für vorbeschriebene
Öffnung liefern und montieren:

Wand Öffnungmaß B/H = ca. 84cm/24cm,
Wandstärke: 10cm zzgl. 1cm Wand-Fliesen, einseitig,
siehe Detailplan:
Lüftungsgitter in das Fliesenbild angleichen

Lüftungsgitter mit Lamellen:
- Material: Aluminium,
- Oberfläche: eloxiert,
- Rahmenbreite: ca. 35mm,
- Einbautiefe: max. 50mm,
- feststehende V- oder Z-Lamellen,
- Rahmen aufliegend,
- freier Luftquerschnitt: mind. 0,062m2.

Montage nach Fertigstellung Fliesen- und Malerarbeiten!

angebotenes Fabrikat: '..................................'

(Bieterangabe)
Menge: 12,000 St

**09.2.1.50 Lüftungsgitter 94/24**
Lüftungsgitter für vorbeschriebene
Öffnung liefern und montieren, wie
vorbeschrieben, jedoch::

Wand Öffnungmaß B/H = ca. 94cm/24cm,

Lüftungsgitter mit Lamellen:
- freier Luftquerschnitt: mind. 0,070m2.

angebotenes Fabrikat: '..................................'

(Bieterangabe)
Menge: 4,000 St

**09.2.1.51 Zusätzliche CW o. UW - Ständerprofile, Zulage**
Option - Anwendung bei Bedarf bzw./und
nach Aufforderung durch AG:

Zulage zu vorbeschriebenen Trennwänden,
Installations-Vorwänden, Schachtwänden,
für den Einbau von zusätzlichen Ständerprofilen,
CW o. UW 50 / 75 bzw. CD 60x27 mm,
Einbau senkrecht und waagerecht,
auch als Wechsel,
nach Erfordernis, z. B. bei Einbauteilen von
Installationen, Revisionsöffnungen, Verkofferungen,
Verstärkungen u. ä.
Abrechnung nach lfdm Profilzuschnitt im
Einbauzustand.
Menge: 50,000 lfdm

**09.2.1.52 Anschlussprofil Montagewand/Sichtbetonwand**
Fachgerechtes Liefern und Montieren von Aluminium-Eck-Abschlussprofilen (Typ Göppingser Profil / Putzabschlussprofil) zur Ausbildung von sauberen, rissfreien und optisch einwandfreien Übergängen und Anschlüssen zwischen den neu errichteten Gipskarton-Montagewänden und den bestehenden Sichtbetonbauteilen.
Menge: 30,000 m

**09.2.1.53 Abstellen von Trockenbauwänden**
Zulage zu den beschriebenen Trockenbau-Ständerwänden für das fachgerechte Abstellen von Wandenden, freien Wandöffnungen oder gleitenden Wandanschlüssen auf den Rohbauteilen, sofern zusätzliche konstruktive Maßnahmen erforderlich werden.
Menge: 100,000 m

#### Titel 09.3 ABGEHÄNGTE DECKE

##### Abschnitt 09.3.1 Abgehängte Decken

**09.3.1.54 U-Decke GKBI, 50cm Abhanghöhe, an StB-Rohdecke**
Trockenbau-U-Decke, unterhalb Stahlbetondecke,
liefern und montieren:

Einbauhöhe Beplankung bis ca. 2,6 m über
Fußboden (OK-Estrich),
Abhänghöhe: ca. 50cm,

Unterkonstruktion verzinkte Metall-CD-Profilen
60x27x0,6 mm,
niveaugleich mit Niveauverbindern für CD 60x27
Befestigung mit Noniushängern und Dübeln,
Achsabstand Abhänger < 900 mm
Achsabstand Tragprofil < 500 mm
Achsabstand Grundprofil < 1000 mm
für Lastklasse bis 0,15 kN/m2 Zusatzlast (Lampen u. ä.)
Beplankung:
einlagig GKBI-Gipsbauplatten D=12,5 mm,
Verarbeitung gemäß DIN 18181,
Oberfläche incl. Spachtelung,
malerfertig Qualitätsstufe Q-2 gemäß IGG-Merkblatt 2,
mit Einlage von Glasvlies-Fugendeckstreifen,
Spachtelmasse zwingend systemzugehörig,
Spachtelung in meherer Arbeitsgängen,
incl. notwendige Rüstungen, Rollgerüste etc.

Brandschutzanforderung: ohne,
Wärmeschutzanforderung: ohne,
Schallschutzanforderung: ohne,

Ausführungsort: Funktionstrakt - OG:
- WC-Einheit Achse 10,
- 8x WC Sanitärbereich,

Abrechnung nach m2 Beplankungsoberfläche in d.
Abwicklung.

angebotenes Decken-System: '..................................'

(Bieterangabe)
Menge: 29,000 m²

**09.3.1.55 U-Decke GKBI, 90cm Abhanghöhe, an StB-Rohdecke**
Trockenbau-U-Decke, unterhalb Stahlbetondecke,
liefern und montieren, wie vorbeschrieben, jedoch:

Einbauhöhe Beplankung bis ca. 2,6 m über
Fußboden (OK-Estrich),
Abhänghöhe: ca. 90cm,

Beplankung:
einlagig GKBI-Gipsbauplatten D=12,5 mm,

Ausführungsort: Funktionstrakt - EG:
- WC-Einheit,

angebotenes Decken-System: '..................................'

(Bieterangabe)
Menge: 11,000 m²

**09.3.1.56 U-Decke Faserzement, 50cm Abhanghöhe, an StB-Rohdecke**
Trockenbau-U-Decke, unterhalb Stahlbetondecke,
liefern und montieren, wie vorbeschrieben, jedoch:

Einbauhöhe Beplankung bis ca. 2,6 m über
Fußboden (OK-Estrich),
Abhänghöhe: ca. 50cm,

Beplankung:
einlagig, Faserzementplatten nach EN 12467,
D=12,5 mm,

Ausführungsort: Funktionstrakt - OG:
- 8x Duschräume Sanitärbereich,

angebotenes Decken-System: '..................................'

(Bieterangabe)
Menge: 43,000 m²

**09.3.1.57 U-Decke GKB, 70cm Abhanghöhe, an StB-Rohdecke**
Trockenbau-U-Decke, unterhalb Stahlbetondecke,
liefern und montieren, wie vorbeschrieben, jedoch:

Einbauhöhe Beplankung bis ca. 2,8 m über
Fußboden (OK-Estrich),
Abhänghöhe: ca. 70cm, mit Direktabhängung,

Beplankung:
einlagig GKB-Gipsbauplatten D=12,5 mm,

Ausführungsort: Funktionstrakt - EG:
- 1. Hilfe-Raum,

angebotenes Decken-System: '..................................'

(Bieterangabe)
Menge: 13,000 m²

**09.3.1.58 U-Decke GKB, 50cm Abhanghöhe, an StB-Rohdecke**
Trockenbau-U-Decke, unterhalb Stahlbetondecke,
liefern und montieren, wie vorbeschrieben, jedoch:

Einbauhöhe Beplankung bis ca. 3,0 m über
Fußboden (OK-Estrich),
Abhänghöhe: ca. 50cm,

Beplankung:
einlagig GKB-Gipsbauplatten D=12,5 mm,

Ausführungsort: Funktionstrakt - EG:
- 2x Vereinraum,

angebotenes Decken-System: '..................................'

(Bieterangabe)
Menge: 29,000 m²

**09.3.1.59 U-Decke GKB, 50cm Abhanghöhe, an StB-Rohdecke**
Trockenbau-U-Decke, unterhalb Stahlbetondecke,
liefern und montieren, wie vorbeschrieben, jedoch:

Einbauhöhe Beplankung bis ca. 2,6 m über
Fußboden (OK-Estrich),
Abhänghöhe: ca. 50cm,

Beplankung:
einlagig GKB-Gipsbauplatten D=12,5 mm,

Ausführungsort: Funktionstrakt - OG:
- Teeküche,

angebotenes Decken-System: '..................................'

(Bieterangabe)
Menge: 8,000 m²

**09.3.1.60 U-Decke GKB, 10cm Abhanghöhe, an StB-Rohdecke**
Trockenbau-U-Decke, unterhalb Stahlbetondecke,
liefern und montieren, wie vorbeschrieben, jedoch:

Einbauhöhe Beplankung bis ca. 3,4 m über
Fußboden (OK-Estrich),
Abhänghöhe: ca. 10cm, mit Direktabhängung,

Beplankung:
einlagig GKB-Gipsbauplatten D=12,5 mm,

Ausführungsort: Funktionstrakt - EG:
- Empfang,

angebotenes Decken-System: '..................................'

(Bieterangabe)
Menge: 49,000 m²

**09.3.1.61 U-Decke GKB, freitragend**
Trockenbau-U-Decke, unterhalb Stahl-Trapez-
Profildachtragschale,
liefern und montieren, wie vorbeschrieben, jedoch:

Einbauhöhe Beplankung bis ca. 3,1 m über
Rohfußboden (OK-Estrich),
als weitspannende, freitragende U-Decke,
lichte Spannweite: 4,57m
Befestigung Achse B:
an StB-Wand, D= 27cm,
Befestigung Achse C:
an Dach-Querriegel BSH GL 24c, B= 20cm,

Abstand UK-Trapeztafel: ca. 170-185cm,

Ausführung der Unterkonstruktion aus
verzinkten Stahlblechprofilen DIN 18182-1,
Tragprofile als Doppelprofile CW 125,
Randbefestigung mit UW 125,
Befestigung mit für den Untergrund geeignetem Befestigungsmittel,
Befestigungsabstand:

Beplankung:
einlagig GKB-Gipsbauplatten D=12,5 mm,

angebotenes Decken-System: '..................................'

(Bieterangabe)
Menge: 27,000 m²

**09.3.1.62 U-Decke GKB, Akustik, 70cm Abhanghöhe**
Trockenbau-Unter-Decke mit raumakustischen
Anforderungen, liefern und montieren:

Einbauhöhe Beplankung bis ca. 2,8 m über
Fußboden (OK-Estrich),
Abhänghöhe: ca. 70cm,

Akustikdecke mit umlaufendem Randfries mit
Lochplatte, als fugenloses Deckensystem,
Material: Gipskarton GKB einlagig,
D= 1x12,5 mm, regelmäßig gelocht,
Lochung rund D=8 mm,
Lochachsabstand a=18 mm,
Lochflächenanteil 15,5 %,
Schallabsorptionsgrad DIN EN ISO 11654 áW = 0,60,
Flächengewicht ca. 10 kg/m2,
rückseitig mit Akustikvlies, weiß, auch als Rieselschutz,
scharfkantig für endlose lochdurchlaufende Verlegung,
Unterkonstruktion verzinkte Metall-CD-Profile
60x27x0,6 mm,
Befestigung abgehängt an Stahlbetondecke (EG),
mit Noniusabhägern, für Lastklasse bis 0,3 kN/m2
Achsabstand Abhängerbefestigung < 800 mm,
Achsabstand Grundprofil < 900 mm,
Achsabstand Tragprofil < 333 mm,
Baustoffklasse A - nicht brennbar,
Brandschutzanforderung: ohne
Ausführung gemäß Deckenverlegeplan des Architekten;
Abrechnung nach m2 gelochter Bereich (ohne Randfries)!
incl. notwendige Rüstungen, Rollgerüste etc.

Ausführungsort: Funktionstrakt - EG:
- Flur,

angebotenes Decken-System: '..................................'

(Bieterangabe)
Menge: 90,000 m²

**09.3.1.63 Randfries U-Decke Akustik**
umlaufender Randfries sichtbar ohne Lochung, an
vorbeschriebener Akustikdecke mit Lochplatten
Friesbreite idR. ca. 15 cm,
umlaufend im Raum wandfolgend,
als fugenloses Deckensystem
Material ungelochte Gipskarton GKB mit
Plattendicke 12,5 mm,
Ausführung gemäß  Deckenverlegeplan des
Architekten. Abrechnung nach lfdm.
incl. notwendige Rüstungen, Rollgerüste etc.

Ausführungsort: Flur EG
Menge: 84,000 lfdm

**09.3.1.64 U-Decke Kassette, Akustik, 50cm Abhanghöhe**
Trockenbau-Unter-Decke mit raumakustischen
Anforderungen, liefern und montieren:

Einbauhöhe Beplankung bis ca. 2,6 m über
Fußboden (OK-Estrich),
Abhänghöhe: ca. 50cm,

Unterdecke DIN EN 13964 / DIN 18168,
Schallabsorptionsgrad DIN EN ISO 11654 áW = 0,75,
Lichtreflexion = 70,9%,
Baustoffklasse A - nicht brennbar,
Brandschutzanforderung: ohne,

Befestigungsuntergrund Stahlbeton,
Ausführung der Unterkonstruktion aus verzinkten Stahlblechprofilen DIN 18182-1,
CD 60/27 als Grundprofil, Achsabstand ? 1200 mm,
Befestigung mit Direktabhängern, Abstand ? 800 mm
Befestigung mit bauafsichtlich zugelassenen Befestigungsmitteln,
und T-Schiene als Tragprofil, Achsabstand = 400 mm,
Abstandshalter DONN® VEN 400, Abstand ? 1250 mm
Befestigung mit Kreuzverbindern für T/CD-Profil.

Decklage / Bekleidung aus Gips-Kassetten
DIN EN 14190:
L/B= 400/1200 mm, Längskante E für sichtbares
Schienensystem, Plattendicke 12,5 mm, Oberfläche weiß lackiert (ähnlich RAL 9003, Glanz 5),
Lochung: Tangent, gelochte Platten
nach Vorgabe Archtikt bzw, Verlegeplan,
Eigengewicht ca. 8,2 kg/m2,
mit rückseitigem Akustikvlies Farbe Weiß.
incl. notwendige Rüstungen, Rollgerüste etc.

Ausführungsort: Funktionstrakt - OG:
Umkleide 1-8

angebotenes Decken-System: '..................................'

(Bieterangabe)
Menge: 29,000 m²

**09.3.1.65 U-Decke Kassette, Akustik, 50cm Abhanghöhe**
Trockenbau-Unter-Decke mit raumakustischen
Anforderungen, liefern und montieren:

Einbauhöhe Beplankung bis ca. 2,6 m über
Fußboden (OK-Estrich),
Abhänghöhe: ca. 50cm,

Unterdecke DIN EN 13964 / DIN 18168,
Schallabsorptionsgrad DIN EN ISO 11654 áW = 0,75,
Lichtreflexion = 70,9%,
Baustoffklasse A - nicht brennbar,
Brandschutzanforderung: ohne,

Befestigungsuntergrund Stahlbeton,
Ausführung der Unterkonstruktion aus verzinkten Stahlblechprofilen DIN 18182-1,
CD 60/27 als Grundprofil, Achsabstand ? 1200 mm,
Befestigung mit Direktabhängern, Abstand ? 800 mm
Befestigung mit bauafsichtlich zugelassenen Befestigungsmitteln,
und T-Schiene als Tragprofil, Achsabstand = 400 mm,
Abstandshalter DONN® VEN 400, Abstand ? 1250 mm
Befestigung mit Kreuzverbindern für T/CD-Profil.

Decklage / Bekleidung aus Gips-Kassetten
DIN EN 14190:
L/B= 400/1200 mm, Längskante E für sichtbares
Schienensystem, Plattendicke 12,5 mm, Oberfläche weiß lackiert (ähnlich RAL 9003, Glanz 5),
Lochung: ungelochte Platten
nach Vorgabe Archtikt bzw, Verlegeplan,
Eigengewicht ca. 8,2 kg/m2,
mit rückseitigem Akustikvlies Farbe Weiß.
incl. notwendige Rüstungen, Rollgerüste etc.

Ausführungsort: Funktionstrakt - OG:
Umkleide 1-8

angebotenes Decken-System: '..................................'

(Bieterangabe)
Menge: 26,000 m²

**09.3.1.66 Fries in Umkleiden, B=32cm, liefern und montieren**
Herstellung eines durchgehenden glatten Frieses aus Gipskartonplatten in den Umkleiden 1-8

Breite Fries: 32 cm,
Gesamtlänge: ca. 100 m,

Oberfläche: durchgehend glatt, verspachtelt und geschliffen,

Oberfläche weiß lackiert (ähnlich RAL 9003, Glanz 5), glatte Oberfläche ohne Lochung, Anschluss an Wand: fugenlos, mittig zur Unterkonstruktion,
Anschluss an Decke/Fries-Kante: saubere Kante, Anschlussfuge ggf. mit Acryl, Querschnitt Fries rechteckig, Kanten scharfkantig bzw. gemäß Vorlage, inkl. notwendige Zuschnitte, Anpassungen, Fugenverspachtelung, Schliff, Grundierung, Rüstungen, Rollgerüste etc.

Ausführungsort: Umkleide 1-8
Menge: 100,000 lfm

**09.3.1.67 Fries in Umkleiden, B=55cm, liefern und montieren**
Herstellung eines durchgehenden glatten Frieses aus Gipskartonplatten in den Umkleiden 1-8

Breite Fries: 55 cm,
Gesamtlänge: ca. 100 m,

Oberfläche: durchgehend glatt, verspachtelt und geschliffen,

Oberfläche weiß lackiert (ähnlich RAL 9003, Glanz 5), glatte Oberfläche ohne Lochung, Anschluss an Wand: fugenlos, mittig zur Unterkonstruktion,
Anschluss an Decke/Fries-Kante: saubere Kante, Anschlussfuge ggf. mit Acryl, Querschnitt Fries rechteckig, Kanten scharfkantig bzw. gemäß Vorlage, inkl. notwendige Zuschnitte, Anpassungen, Fugenverspachtelung, Schliff, Grundierung, Rüstungen, Rollgerüste etc.

Ausführungsort: Umkleide 1-8
Menge: 20,000 lfm

**09.3.1.68 Fries in Umkleiden, B=63cm, liefern und montieren**
Herstellung eines durchgehenden glatten Frieses aus Gipskartonplatten in den Umkleiden 1-8

Breite Fries: 63 cm,
Gesamtlänge: ca. 100 m,

Oberfläche: durchgehend glatt, verspachtelt und geschliffen,

Oberfläche weiß lackiert (ähnlich RAL 9003, Glanz 5), glatte Oberfläche ohne Lochung, Anschluss an Wand: fugenlos, mittig zur Unterkonstruktion,
Anschluss an Decke/Fries-Kante: saubere Kante, Anschlussfuge ggf. mit Acryl, Querschnitt Fries rechteckig, Kanten scharfkantig bzw. gemäß Vorlage, inkl. notwendige Zuschnitte, Anpassungen, Fugenverspachtelung, Schliff, Grundierung, Rüstungen, Rollgerüste etc.

Ausführungsort: Umkleide 1-8
Menge: 20,000 lfm

**09.3.1.69 Zulage für erhöhte Lastklasse**
Zulage für höhere Lastklasse vorbeschriebener
freispannende Trockenbau-U-Decke,
unterhalb Stahl-Trapez-Profildachschale:
für Lastklasse bis 0,20 kN/m2 Zusatzlast,
Abstände, Tragprofile entsprechend nachweisen,
für bauseitige zweite -U-Decke unterhalb
vorbeschriebener U-Decke, in Teilbereichen,
siehe Decken-Plan.
Menge: 9,600 m²

**09.3.1.70 CD 60/27-06 - C3, Zulage**
Zulage:
Stahlblechprofilen DIN 18182-1,
nunmehr CD-60x27x0,6 - C3,
Korrossionsschutz C3 incl. Abhänger etc.,
anstatt CD-60x27x0,6,
in vorbeschriebener U-Decke,
Ausführungsort: Funktionstrakt - OG:
- 8x Duschräume Sanitärbereich,
Abrechnung nach m2 U-Decke.
Menge: 43,000 m²

**09.3.1.71 vertikale Schürze**
senkrechte Schürzen an vor beschriebenen
abgehängten Unterdecken,
Streifenbreite ca. 10 cm,
als U-Decke im Bereich Stirnseite Treppenpodest,
Ab- bzw. Teilverkofferung
Material ungelochter Gipskarton GKB,
Plattendicke 12,5 mm,
einschl. zugehörige Unterkonstruktion aus CDProfilen liefern und herstellen, als Zulage.
Ausführung gemäß Deckenverlegeplan des Architekten.
Abrechnung nach lfdm (ggf. Mehrbreite als Vielfaches).
Menge: 1,400 lfdm

**09.3.1.72 Kabelkanal E30**
Option - Anwendung bei Bedarf bzw./und
nach Aufforderung durch AG:

Kabelkanal auf Tragschienen unter Massivdecke,
dreiseitig, E30;
an Massivdecke mit Winkelprofilen 40/40-1,
Gewindestangen und Tragschienen befestigter Kabelkanal, horizontal,
mit dreiseitiger Brandbeanspruchung nach DIN 4102-12,
mit vliesarmierten Gipsplatten Typ GM-FH2 nach DIN EN 15283-1,
A1 nichtbrennbar, nach DIN EN 13501-1,

- Innenquerschnitt b x h: 400 x 200 mm,
- Rohbauhöhe: ca. 3,10 m,
- Einbauhöhe: ca. 2,90 m,
- Kabelbelegung: 30 kg/m,
- Befestigungsuntergrund: Stahlbeton/…………… (*),
- Feuerwiderstandsklasse: E30,
- Kennzeichnungsschild dauerhaft befestigen,

angebotenes System: '..................................'

(Bieterangabe)

Befestigung:
Winkelprofilen 40/40-1, mit geeigneten
Befestigungsmitteln an Rohdecke befestigen,
Gewindestangen ? M8 und Halfenlochschienen ? 28/15, Achsabstand ? 1.200 mm, mit zugelassenen
Befestigungsmitteln an Rohdecke befestigen,

Bekleidung:
Feuerschutzplatten in geeigneter Stärke und Abmessung,
DIN EN 15283-1, Platten stumpf stoßen und,
stirnseitig mit Stahldrahtklammern befestigen,
seitliche Stoßfugen mit Platten-Streifen b = 100 mm
von außen, untere Stoßfugen von innen überdecken,
zur Kabelauflage innerhalb des Kanals,
zusätzliche Streifen zwischen den Stoßfugen anordnen, Achsabstand ? 600 mm.
incl. notwendige Rüstungen, Rollgerüste etc.
Menge: 6,000 lfdm

**09.3.1.73 Zusatzprofile, Zulage**
Option - Anwendung bei Bedarf bzw./und
nach Aufforderung durch AG:

Zulage zu vorbeschriebenen U-Decken,
für den Einbau von zusätzlichen Deckenprofilen,
CD 60x27, UD 28 x 27 mm, incl. Profilverbinder,
nach Erfordernis, z. B. bei Einbauteilen von
Installationen, Revisionsöffnungen, Leuchten,
Verstärkungen u. ä.
Abrechnung nach lfdm Profilzuschnitt im
Einbauzustand, als Zulage.
Menge: 10,000 lfdm

**09.3.1.74 starrer Anschluss an Wände**
starrer Randanschluss an flankierende,
unterschiedlich arbeitende Bauteile für
Trockenbaudecken u.ä. ,
an Massivwände, Trockenbauwände (senkrecht)
für Unterkonstruktion und Bekleidung,
bauteilfolgendes Anarbeiten der Randanschlüsse,
unterlegt mit UD-Profil,
mit Trennwandkitt und Trennfugenstreifen an die
Wand (geputzt oder Trockenbau) anschließen.
Abrechnung nach lfdm Randanschluß.
incl. notwendige Rüstungen, Rollgerüste etc.
Menge: 200,000 lfdm

**09.3.1.75 elastischer Anschluss**
elstischer Fugenanschluss an flankierende,
unterschiedlich arbeitende Bauteile für
Trockenbaudecken u.ä., an Mauer werkswände
geputzt, für Unterkonstruktion und Bekleidung,
einschl. bauteilfolgendes Anarbeiten der
Randanschlüsse,
Profil (UD) mit Trennwandkitt an geputzte Wand
anschließen,
elastische Fugenausbildung zwischen
Beplankungsplatten und Putz,
Beplankungsschmalseiten stumpf ohne Fase,
mit elastoplastischem, spritzbaren Dichtstoff
verschlossen,
auf Materialbasis Acrylatdispersion,
Haftungsflanken der Gipsplattenschmalflächen
säubern (frei von Staub und losen haftmindernden
Bestandteilen) sowie mit grundieren / mit Primer
vorbehandeln. Fugensichtseite glätten.
Dichtmittelbreite mind. 5 bis 8 mm / -tiefe mind. 12mm
zur ausreichenden Haftung und Dehnbarkeit des
Dichtstoffes, einschl. hinterlegtem Trennstreifen
am Randprofil der Unter- Konstruktion zur
Verhinderung der Dreiflankenhaftung.
Zulässige Gesamtverformung des Dichtstoffes
mind. 20 %, Anstrichverträglich nach DIN 52452 /
überstreichbar,
Verträglich mit den relevanten Untergrundwerkstoffen
Ausführung / Details gemäß Merkblätter 3 und 16
IVD (Industrieverband Dichtstoffe).
Abrechnung nach lfdm Fuge.
incl. notwendige Rüstungen, Rollgerüste etc.

angebotenes Fabrikat: '..................................'

(Bieterangabe)
Menge: 180,000 lfdm

**09.3.1.76 Revisionsklappe U-Decke 40/40cm**
Lieferung / Einbau einer Revisionsklappe in
vorbeschriebener Deckenkonstruktionen,
einschl. aller Anschlüsse sowie
notwendiger Verstärkungen in der Unterkonstruktion,

Größe: 40 x 40 cm,

feuchtraumgeeignet,
mit Winkelrahmeneinfassung aus Aluminium, 13mm tief,
Zuhaltung mit verdecktem Verschlußsystem (öffnen und
schließen durch Druck) mit umlaufender Lippendichtung,
luft- und staubdicht gemäß DIN EN 14351 Klasse 4,
mit beidseitiger Fangsicherung, Klappenblatt herausnehmbar,
Anforderung für Einbau in Trockenbaudecken mit
Metall-UK
1 - lagig beplankt, eingeschraubtes Material der
Beplankungsplatte in der der Reviklappe wie
angrenzende Trockenbaubeplankung
mit Gipskarton, ggf. voreingebautes Material
tauschen !
ohne Brandschutzanforderung;
Öffnung herstellen, umlaufend anspachteln,
einschließlich zusätzliche CD-Profile einpassen;
in Abstimmung mit Fachplaner HLSE !
Abrechnung nach Stück komplett.
incl. notwendige Rüstungen, Rollgerüste etc.

angebotenes Fabrikat: '..................................'

(Bieterangabe)
Menge: 2,000 St

**09.3.1.77 Revisionsklappe U-Decke 60/40cm**
Lieferung / Einbau einer Revisionsklappe in
vorbeschriebener Deckenkonstruktionen,
wie vorbeschrieben, jedoch:

Größe: 60 x 40 cm,

angebotenes Fabrikat: '..................................'

(Bieterangabe)
Menge: 1,000 St

**09.3.1.78 Revisionsklappe U-Decke 60/60cm**
Lieferung / Einbau einer Revisionsklappe in
vorbeschriebener Deckenkonstruktionen,
wie vorbeschrieben, jedoch:

Größe: 60 x 60 cm,

angebotenes Fabrikat: '..................................'

(Bieterangabe)
Menge: 27,000 St

**09.3.1.79 Revisionsklappe U-Decke 80/50cm**
Lieferung / Einbau einer Revisionsklappe in
vorbeschriebener Deckenkonstruktionen,
wie vorbeschrieben, jedoch:

Größe: 80 x 50 cm,

angebotenes Fabrikat: '..................................'

(Bieterangabe)
Menge: 3,000 St

**09.3.1.80 Revi-Klappe abschließbar, Zulage**
Option - Anwendung bei Bedarf bzw./und
nach Aufforderung durch AG:

Zulage zu vorbeschriebenen Revisionsklappen,
für abschließbare Ausrüstung mit Zylinderschloß,
incl. 2 Schlüssel, alle Schlüssel gleichschließend,
liefern und einbauen nach Herstellervorschrift,
als Zulage.
Menge: 30,000 St

**09.3.1.81 Durchdringung D=bis 20mm**
Durchdringung in vor beschrieb. abgehängten
Unterdecken mit Gipskartonplatten 12,5 mm (GKB)
innerhalb der Beplankung bzw. Bekleidung
herstellen nach Plan- bzw. Maßvorgabe des
Architekten, Elektrikers, z. B. für Kabeldurchführungen u.ä.,
Aussparung Größe bis ca. 2 cm Durchmesser herstellen,
Zwischenraum mit Gips ausspachteln / verschließen.
Ausführung nach Abstimmung mit Bauleitung / Elektriker.
Abrechung nach Stück, als Zulage.
Menge: 100,000 St

**09.3.1.82 Aussparung D=bis 78mm**
Aussparung bzw. Ausschnitt für Einbauteil in vor
beschriebenen abgehängten Trockenbau-Unterdecken,
einlagig beplankt, Plattendicke 1x 12,5 mm
Aussparung rund, Größe ca. 78mm Durchmesser
für Einbauteil: z. B. Downlight-Spots, als Zulage.
Abrechung nach Stück, ggf. Mehrgröße als Vielfaches.
Menge: 54,000 St

**09.3.1.83 Aussparung D=bis 160mm**
Aussparung bzw. Ausschnitt für Einbauteil in vor
beschriebenen abgehängten Trockenbau-Unterdecken,
einlagig beplankt, Plattendicke 1x 12,5 mm
Aussparung rund, Größe ca. 160mm Durchmesser
für Einbauteil: z. B. Downlight-Spots, als Zulage.
Abrechung nach Stück, ggf. Mehrgröße als Vielfaches.
Menge: 51,000 St

**09.3.1.84 Aussparung D=bis 68mm**
Aussparung bzw. Ausschnitt für Einbauteil in vor
beschriebenen abgehängten Trockenbau-Unterdecken,
einlagig beplankt, Plattendicke 1x 12,5 mm
Aussparung rund, Größe ca. 68mm Durchmesser
für Einbauteil: z. B. Sicherheits-Einbauleuchte, als Zulage.
Abrechung nach Stück, ggf. Mehrgröße als Vielfaches.
Menge: 9,000 St

**09.3.1.85 Aussparung D=bis 200mm**
Aussparung bzw. Ausschnitt für Einbauteil in vor
beschriebenen abgehängten Trockenbau-Unterdecken,
einlagig beplankt, Plattendicke 1x 12,5 mm
Aussparung rund, Größe ca. 200mm Durchmesser
für Lüftungsauslässe, Lautsprecher, als Zulage.
Abrechung nach Stück, ggf. Mehrgröße als Vielfaches.
Menge: 56,000 St

**09.3.1.86 Aussparung D=bis 180mm**
Aussparung bzw. Ausschnitt für Einbauteil in vor
beschriebenen abgehängten Trockenbau-Unterdecken,
einlagig beplankt, Plattendicke 1x 12,5 mm
Aussparung rund, Größe ca. 180mm Durchmesser
für Lüftungsauslässe, als Zulage.
Abrechung nach Stück, ggf. Mehrgröße als Vielfaches.
Menge: 14,000 St

**09.3.1.87 Aussparung D=bis 150mm**
Aussparung bzw. Ausschnitt für Einbauteil in vor
beschriebenen abgehängten Trockenbau-Unterdecken,
einlagig beplankt, Plattendicke 1x 12,5 mm
Aussparung rund, Größe ca. 150mm Durchmesser
für Lüftungsauslässe, als Zulage.
Abrechung nach Stück, ggf. Mehrgröße als Vielfaches.
Menge: 38,000 St

**09.3.1.88 Befestigungsplatte Deckenleuchten 15x15cm**
Befestigungsplatte liefern und nach Vorgabe liefern und
montieren,  in vorbeschriebenen Trockenbau-Unterdecken,
zur Befestigung Leuchten u. ä.
Elementgröße bis 15 x 15 cm bzw. bis 250 cm2
Material OSB3-Platte D 20 mm (wasserfest verleimt)
passend zuschneiden und nach
Planvorgabe bzw. nach Anweisung des
Installateurs (z. B. Elektriker) einbauen.
Abrechnung nach Stück Befestigungsplatte
komplett, als Zulage.
Menge: 10,000 St

**09.3.1.89 Befestigungsplatte Deckenleuchten 40x40cm**
Befestigungsplatte liefern und nach Vorgabe liefern und
montieren,  in vorbeschriebenen Trockenbau-Unterdecken,
zur Befestigung Leuchten u. ä.
Elementgröße bis 40 x 40 cm,
Material OSB3-Platte D 20 mm (wasserfest verleimt)
passend zuschneiden und nach
Planvorgabe bzw. nach Anweisung des
Installateurs (z. B. Elektriker) einbauen.
Abrechnung nach Stück Befestigungsplatte
komplett, als Zulage.
Menge: 40,000 St

**09.3.1.90 Befestigungsplatte Deckenleuchten 35x35cm**
Befestigungsplatte für Leuchten u. ä., liefern und montieren,
wie vorbeschrieben, jedoch:
Elementgröße bis 35 x 35 cm bzw.bis 1250 cm2,
OSB3 20 mm, als Zulage.
Menge: 35,000 St

**09.3.1.91 Befestigungsplatte Deckenleuchten B=28cm**
Befestigungsplatte für Leuchten u. ä., liefern und montieren,
wie vorbeschrieben, jedoch:
Elementbreite 28cm in verschiedenen Längen,
OSB3 20 mm, als Zulage,
Abrechnung nach lfdm.
Menge: 10,000 lfdm

**09.3.1.92 U-Decke mit Brandschutzanforderung F30**
Unterdecke mit Brandschutzanforderung F30, einlagig GKF
Herstellung und betriebsfertige Montage einer freitragenden oder abgehängten Unterdecke mit einer Brandschutzanforderung der Feuerwiderstandsklasse F30 von oben (VO) gemäß den geltenden Brandschutzbestimmungen, den anerkannten Regeln der Technik sowie den spezifischen Herstellervorschriften
Einbauort: OG Flur, Nischen zu den Umkleiden
Menge: 24,000 m²

#### Titel 09.4 STUNDENSÄTZE / SONSTIGES

##### Abschnitt 09.4.1 Sonstiges

**09.4.1.93 Abkleben eingebaute Elemente**
Abkleben von eingebauten Elementen in und an
Trockenbau-Decken oder Wandflächen,
flächenhaft, z. B. Fenster, Fensterbänke, Türen,
Leuchten, Klimageräte, Lüfter u. ä., mit
transparenter, reißfester Polyethylen-Folie Dicke 0,2 mm,
und geeignetem, wiederablösbarem
rückstandsfreiem Klebeband, vorhalten für die Zeit
der Trockenbauarbeiten,
wieder entfernen und entsorgen auf Kosten des AN.
Ausführung in Abstimmung mit der Bauleitung,
diese Position findet Anwendung, soweit selbige nicht bereits
als Nebenleistung zu erbringen ist!
Menge: 150,000 m²

**09.4.1.94 Abkleben von Bauteile**
Abkleben von Bauteilen in Wand- und
Deckenflächen, wie vor, jedoch streifenweises
Abkleben, Breite bis ca. 40 cm,
z. B. Zargen, Rahmen u. ä.
Abrechnung nach lfdm Streifen,
diese Position findet Anwendung, soweit selbige nicht bereits als Nebenleistung zu erbringen ist!
Menge: 100,000 lfdm

**09.4.1.95 Schutzvlies**
Schutzvlies für Arbeiten oberhalb bereits
fertiggestellter Fussbodenflächen / Treppenläufe
bzw. über Flächen mit Nutzestrich / Sichtbeton,
 auch auf Tritt- und Setzstufen,
flächenhaft verlegen, mit Malervlies,
Bahnenstöße mit Klebeband verkleben,
vorhalten für die Zeit der Trockenbauarbeiten,
wieder entfernen und entsorgen auf Kosten des AN.
(Material bleibt eigentum des AN).
Ausführung nach vorheriger Abstimmung mit der
Bauleitung.
Menge: 100,000 m²

**09.4.1.96 Bautüren**
Lieferung und Montage von Bautüren (Unterkonstruktion Holz, Verkleidung OSB)
Menge: 3,000 st

**09.4.1.97 Gesamtdokumentation zur Endabnahme**
Zusammenstellen der Dokumentationsunterlagen für
die Trockenbauarbeiten. Übergabe 2-fach in Papier
und 1-fach digital mit der Fertigstellungsanzeige
der Leistung an die OÜ, spätestens zum VOB
Abnahmetermin; jedoch:
Datenblätter und Prüfzeugnissen sind rechtzeitig,
spätestens 2 Wochen vor Einbau bzw. Bestellauslösung
der Objektüberwachung zur Prüfung vorzulegen;

Wie:
- Fachunternehmererklärung,
- Fachbauleitererklärungen, Zusammenstellungen und
  Übereinstimmungserklärungen aus Eigenüberwachung
- Fachbetriebs- & Eignungsnachweise,
- Lieferscheine, Qualitätsnachweise und Prüfzeugnisse
  aller eingebauten Materialien,
- Materialzusammenstellung,
- alle Nachweise und Protokolle,
- Nachweis über Stundenlohnarbeiten,
- Werkplanungen / Revisionszeichnungen,
- Prüfzeugnisse, Zulassungszertifikate,
- Übereinstimmungserklärungen zu Prüfzeugnissen,
- Errichterbescheinigungen, CE-Erklärungen,
- Materialnachweise,
- DIN-Sicherheitsdatenblätter,
- Hersteller- und Einbaurichtlinien,
- Wartungs-, Bedienungs- und Pflegeanleitungen,
- Bautagebücher mit lfd. Nummerierung etc.
soweit zutreffend.
Menge: 1,000 psch

##### Abschnitt 09.4.2 Stundenlohnarbeiten

*Hinweis: Hinweise*
Hinweis Stundenlohnarbeiten:
Sollten Stundenarbeiten notwendig werden, sind diese
unverzüglich der örtlichen Bauleitung anzuzeigen und
entsprechend mit Angaben der Gründe zu protokollieren
und nachzuweisen.
Nicht unverzüglich angezeigte und nicht sofort protokollierte
Stundenarbeiten können nicht abgerechnet werden.

**09.4.2.98 Stundensatz Personal**
Mittlerer Stundensatz für produktives
Baustellenpersonal für Montage-Arbeiten
nach Zeitaufwand als
Mittelwert aus den Stundensätzen für den
Vorarbeiter, Facharbeiter, Helfer.
Auszubildende im 3. Lehrjahr werden mit dem halben
Stundensatz angerechnet.
In den Stundensatz sind alle Lohnnebenkosten wie
Auslösung, Fahrgeld, Unternehmerzuschlag,
Erschwerniszulagen, Kosten für Arbeitsschutzbekleidung,
Anteilige Kosten für Aufsichtspersonal, Werkzeuge,
Kleingeräte, Verbrauchsstoffe usw. eingerechnet.
Personalstunden werden nur für die Dauer des
Arbeitseinsatzes anerkannt. Der Einsatz erfolgt für
unvorhersehbare Leistungen, wenn nicht in
anderen LV-Positionen beschrieben,
Ausführung nur nach Aufforderung durch den AG.
Menge: 20,000 h

## Zusätzlicher Text
Mit der Abgabe des Angebotes erkennt der Bieter die zugrunde gelegten Allgemeinen und Besonderen Vertragsbedingungen an und bestätigt mit seiner Unterschrift, dass er alle Lieferungen und Leistungen im vorstehenden Leistungsverzeichnis erfasst hat und in der Lage ist eine sach-, und fachgerechte Arbeit zu liefern und auszuführen.
